# Neubau Mehrzweckgebäude Tuchener Weg 2 16259 Heckelberg-Brunow
Angebotsaufforderung (GAEB DA XML 3.2, DA83)
Projekt: Neubau Mehrzweckgebäude Tuchener Weg 2 16259 Heckelberg-Brun
Währung: EUR
Auftraggeber: Amt Falkenberg-Höhe, für den Schulzweckverband „Auf der Höhe“, 16259 Falkenberg
Erstellt mit: AVAPLAN, AVAPLAN win64bit 24.3.0.3732, 06.07.2026

## Neubau Mehrzweckgebäude
Datum: 05.07.2026
EP-Anteile: Löhne; Stoffe; Geräte; Sonstige

### Abschnitt 1 Abwasser-, Wasser-, Gasanlagen

#### Titel 1.1 Schmutzwasseranlagen

##### unbenannt 1.1.1 Schmutzwasseranlagen

**1.1.1.10 Feuchtigkeitsschutz Resistitfolie PE-HD**
Feuchtigkeitsschutz Resistitfolie PE-HD
f.Wand-und Deckendurchfuehrung 110mm
Geberit Feuchtigkeitsabdichtung mit
Anschlussfolie Resistit
Verwendungszwecke
- Für geklebte Anschlüsse
- Für Heißbitumen und Dichtanstriche
- Für Wasserstände bis 1 m
- Zum Abdichten von Rohrdurchführungen
in Wänden, Decken und Böden
- Zum Schutz vor Feuchtigkeit
- Zum Anbinden von elastischen
bituminösen Abdichtungen (z. B.
SBS-Bitumen)
- Nicht geeignet zur Anbindung von
plastischen Abdichtungen auf
Bitumenbasis (z. B. APP-Bahnen)
- Nicht geeignet zur Verarbeitung mit
offener Flamme
Eigenschaften
- Mit Dichtung aus EPDM
- Thermisch mit Heißluft verarbeitbar
Technische Eigenschaften
- DN / Nennweite: 100
- EPDM (Resistit Perfekt E)
- d, d / Außendurchmesser (mm): 110 mm
- D / Außendurchmesser (cm): 19,5 cm
- L / Länge (cm): 50 cm
- B / Breite (cm): 50 cm
- H / Höhe (cm): 2,5 cm

komplett liefern und betriebsfertig montieren

Fabrikat:
'..........'
Typ:
'..........'
Menge: 21,000 St
DIN 276/2008: 411

**1.1.1.20 Bodenablauf DN 100**
Menge: 1,000 St
DIN 276/2008: 411

**1.1.1.30 Rohre aus PP mit Steckmuffen DN 40**
*** Bezugsbeschreibung
Abwasserrohrsystem aus Polypropylen gemäß DIN EN
1451-1 bestehend aus Rohren und Formstücken der
Abmessungen DN/OD 32 bis DN/OD 160.
Verbindungstechnik: patentiertes Dreifach-Dichtsystem
gemäß DIN EN 681-1, vereinfachte Steckmontage
Ableitung chemisch aggressiver Abwässer im Bereich pH
2 bis pH 12
Systemanforderungen : heißwasserbeständig gemäß DIN EN
1451-1
Farbe: Verkehrsgrau RAL 7043
Baustoffklasse: B1 gemäß DIN 4102-1
Messung der Geräusche von Abwasserinstallationen im
Prüfstand gemäß DIN EN 14366 und in Anlehnung an DIN
4109, Auszug aus Prüfbericht P-BA 222/2016 des
Fraunhofer-Instituts für Bauphysik IBP Stuttgart
(LAFeq,n im Raum UG hinten mit 21dB bei 4l/s
Volumenstrom)
Zentimetermarkierung
Verlegen in Gebäuden einschließlich
körperschallgedämmter Rohrbefestigungen
mit zugelassenen Dübeln, Überschiebrohre für Wand- und
Deckendurchführungen mit Abdeckrosetten sowie allen
notwendigen Formteilen wie Rohrbogen aller Gradzahlen,
Abzweige, Rohreinziehungen, Übergangsstücke,
Anschlußstücke an SML, Reinigungsrohre, Endkappen usw.
Herstellen und Schließen der notwendigen Wand- und
Deckendurchbrüche Durchführung mit nichtbrennbarer
Isolierung und Abdeckrosetten. DN 40

komplett liefern und betriebsfertig montieren

Fabrikat:
'.........'
Typ:
'.........'
Menge: 15,000 m
DIN 276/2008: 411

**1.1.1.40 wie vor, jedoch DN 50**
*** wie Position 1.1.1.30
wie vor, jedoch DN 50

komplett liefern und betriebsfertig montieren
Menge: 30,000 m
DIN 276/2008: 411

**1.1.1.50 wie vor, jedoch DN 70**
*** wie Position 1.1.1.30
wie vor, jedoch DN 70

komplett liefern und betriebsfertig montieren
Menge: 25,000 m
DIN 276/2008: 411

**1.1.1.60 wie vor, jedoch DN 100**
*** wie Position 1.1.1.30
wie vor, jedoch DN 100

komplett liefern und betriebsfertig montieren
Menge: 35,000 m
DIN 276/2008: 411

**1.1.1.70 Rohrbogen DN 40**
Rohrbogen für vorgenanntes Rohrmaterial
alle Winkelgrade DN 40

komplett liefern und betriebsfertig montieren

Fabrikat:
'.........'
Typ:
'.........'
Menge: 15,000 St
DIN 276/2008: 411

**1.1.1.80 wie vor, jedoch DN 50**
wie vor, jedoch DN 50

komplett liefern und betriebsfertig montieren
Menge: 15,000 St
DIN 276/2008: 411

**1.1.1.90 wie vor, DN 70**
wie vor, DN 70

komplett liefern und betriebsfertig montieren
Menge: 12,000 St
DIN 276/2008: 411

**1.1.1.100 wie vor, DN 100**
wie vor, DN 100

komplett liefern und betriebsfertig montieren
Menge: 25,000 St
DIN 276/2008: 411

**1.1.1.110 wie vor, Abzweige 70/50 aller Winkelgrade**
wie vor, Abzweige 70/50 aller Winkelgrade

komplett liefern und betriebsfertig montieren
Menge: 12,000 St
DIN 276/2008: 411

**1.1.1.120 wie vor, jedoch DN100/100**
wie vor, jedoch DN100/100

komplett liefern und betriebsfertig montieren
Menge: 15,000 St
DIN 276/2008: 411

**1.1.1.130 Reinigungsöffnung DN 100**
*** Bezugsbeschreibung
Reinigungsöffnung als Enddeckel
DN 100 d = 110mm

komplett liefern und betriebsfertig montieren
Fabrikat:
'.........'
Typ:
'.........'
Menge: 6,000 St
DIN 276/2008: 411

**1.1.1.140 wie vor, jedoch DN 70**
*** wie Position 1.1.1.130
wie vor, jedoch DN 70

komplett liefern und betriebsfertig montieren
Menge: 4,000 St
DIN 276/2008: 411

**1.1.1.150 Rohrschott R 90, DN 100**
Rohrabschottung R90 DN 100
- Zum Schutz vor Ausbreitung von Rauch und Feuer
- Für Rohrdurchführungen in Wand und Decke
- Für den Einbau über Rohrumlenkungen - Geeignet zum
waagrechten Einbau in F 30 bis F 120 Wände
- Geeignet zum senkrechten oder schrägen Einbau in F
30 bis F 120 Decken (
- Geeignet zum Einbau mit Nullabstand zu anderen
geprüften Leitungssystemen mit Nullabstand
- Geeignet zum Einbau in Decken, Bandage- und
Dämmschlauch, Elektro-Schweißmuffen oder
Isol Schalldämmmatte
Eigenschaften
- Feuerwiderstandsklasse der Rohrabschottung R 30, R
60,R 90, R 120 nach DIN 4102-11 -
Lieferumfang
- Dichtschnur 1,2 m
- 2 Kennzeichnungsschilder
- Aluminiumklebeband 2,0 m
- Körperschalldämmschlauch
1,0 m, längsaufgeschnitten

komplett liefern und betriebsfertig montieren

Fabrikat:
'.........'
Typ:
'.........'
Menge: 10,000 St
DIN 276/2008: 411

**1.1.1.160 Isolierung Schmutzwasserleitung**
*** Bezugsbeschreibung
Steinwollmatte nach der EnEV,
nichtbrennbar, A1 wärmedämmend, schallabsorbierend,
wasserabweisend, druckfest, flexibel für
Abwasser/Regenwasserleitungen einschl. Form- und
Verbindungsstücke
DN 70

komplett liefern und betriebsfertig montieren

Fabrikat:
'.........'
Typ:
'.........'
Menge: 25,000 m
DIN 276/2008: 411

**1.1.1.170 wie vor, jedoch DN100**
*** wie Position 1.1.1.160
wie vor, jedoch DN100

komplett liefern und betriebsfertig montieren
Menge: 35,000 m
DIN 276/2008: 411

**1.1.1.180 Dachentlüftungshaube DN 100,**
Dachentlüftungshaube DN 100,
für Schrägdach bestehend
aus Dachziegel 40°,
in Dachfarbe
einschl.allen erforderlichen Zubehör

komplett liefern und betriebsfertig montieren

Fabrikat:
'..........'
Typ:
'..........'
Menge: 6,000 St
DIN 276/2008: 411

**1.1.1.190 Zulage auf v.g. Position Dachhaube DN**
Zulage auf v.g. Position Dachhaube DN
100, Ausführung wärmegedämmt für
Warmdach
Menge: 6,000 St
DIN 276/2008: 411

**1.1.1.200 Isolierschlauch**
Isolierschlauch aus geschlossenzelligem
Weichschaum-Polyethylen zur
Körperschalldämmung,Temperatureinsatzbereich: bis +95°C (EN 14707)
Isolierstärke / Dämmstärke: 9 mm
für Kunststoff-Abwasserleitungen. Für Rohre
DN40-100, einschließlich Form-und Verbindungsstücke

komplett liefern und betriebsfertig montieren

Fabrikat:
'.........'
Typ:
'.........'
Menge: 42,000 m
DIN 276/2008: 411

**1.1.1.210 Steinwollmatte**
Steinwollmatte
für Abwasser/Regenwasserleitungen einschl. Form- und
Verbindungsstücke
DN 70-DN 100

komplett liefern und betriebsfertig montieren

Fabrikat:
'.........'
Typ:
'.........'
Menge: 10,000 m
DIN 276/2008: 411

**1.1.1.220 Spülen der Schmutzwasserleitung**
Menge: 1,000 St
DIN 276/2008: 411

**1.1.1.230 Entwässerungskanal/ -leitungen reinigen**
Entwässerungskanal/ -leitungen reinigen
Entwässerungskanal/ -leitungen reinigen,
durch Hochdruckspülverfahren, bis DN 200
Räumgut wird Eigentum des AN und ist
fachgerecht zu entsorgen.
Ausführung erfolgt vor TV-Befahrung
Menge: 60,000 m
DIN 276/2008: 411

#### Titel 1.2 Trinkwasseranlagen und Zubehör

##### unbenannt 1.2.1 Trinkwasserleitungen und Zubehör

*Hinweis*
Rohrleitungen für Kalt- und Warmwasser in
Trinkwasserinstallationen vorrangig nach DIN 1988,
aus nichtrostenden Cr-Mo-Ti Stahl, mit handelsüblichen
Biegegeräten bis 28 mm biegbar,
Werkstoff-Nr. 1.4521, nach DIN EN 10088,
PRE-Wert: 24,1,Verbindung Verbinder aus Edelstahl
(Molybdängehalt min. 2,2%), mit DVGW
zertifizierter Prüfsicherheit bei unverpresstem
Verbinder über den gesamten Prüfbereich von 22 mbar
bis 3 bar
trocken sowie von 1 bis 6,5 bar nass, EPDM-
Dichtelement, unlösbar, Rohr und Verbinder im
Systemverbund inklusive Systemzulassung,
DVGW-Reg.-Nr DW-8501BS0376 Edelstahlrohr mit Zulassung
für
Brandschutzdurchführungen mit Rohrschale RS 800 und
Zulassung für Decken-und Wanddurchführungen mit
Nullabstand

**1.2.1.10 Edelstahlrohr 15x1.0 mm**
*** Zu bezuschlagende Position
*** Bezugsbeschreibung
Edelstahlrohr 1.4521, aus nichtrostendem Stahl, für
Trinkwasser-Installationen, 6 m in Stangen, Abmessung
15 x 1,0 mm.
incl. allen notwendigen schallgeschützten
Befestigungsmaterial.

komplett liefern und betriebsfertig montieren

Fabrikat: '.........
Typ: .......
Menge: 120,000 m
DIN 276/2008: 412

**1.2.1.20 wie vor, jedoch Abmessung 18 X 1,0**
*** Zu bezuschlagende Position
*** wie Position 1.2.1.10
wie vor, jedoch Abmessung 18 X 1,0

komplett liefern und betriebsfertig montieren
Menge: 82,000 m
DIN 276/2008: 412

**1.2.1.30 wie vor, jedoch Abmessung 22 X 1,2 mm.**
*** Zu bezuschlagende Position
*** wie Position 1.2.1.10
wie vor, jedoch Abmessung 22 X 1,2 mm.

komplett liefern und betriebsfertig montieren
Menge: 65,000 m
DIN 276/2008: 412

**1.2.1.40 wie vor, jedoch Abmessung 28 X 1,2 mm.**
*** Zu bezuschlagende Position
*** wie Position 1.2.1.10
wie vor, jedoch Abmessung 28 X 1,2 mm.

komplett liefern und betriebsfertig montieren
Menge: 48,000 m
DIN 276/2008: 412

**1.2.1.50 wie vor, jedoch Abmessung 35 X 1,5 mm.**
*** Zu bezuschlagende Position
*** wie Position 1.2.1.10
wie vor, jedoch Abmessung 35 X 1,5 mm.

komplett liefern und betriebsfertig montieren
Menge: 42,000 m
DIN 276/2008: 412

**1.2.1.60 Zuschlag für Form- und Verbindungsstücke**
*** Zuschlagsposition auf die gekennzeichneten Positionen
DIN 276/2008: 412

**1.2.1.70 Zuschlag für Befestigungen**
*** Zuschlagsposition auf die gekennzeichneten Positionen
DIN 276/2008: 412

**1.2.1.80 Halterung, Stahl verzinkt**
Halterung, Stahl verzinkt, mit Isoliereinlagen,
3/4 Zoll

komplett liefern und betriebsfertig montieren
Menge: 10,000 St
DIN 276/2008: 412

**1.2.1.90 Probenahme-Entnahmeventil 1/4 Zoll**
Probenahmeventil, zur Probenahme von
Trinkwasser,
passend zur Probenahme- Betätigungseinheit, aus
Rotguss gemäß DIN 50930-6,mit Schutzkappe,1/4 Zoll

komplett liefern und betriebsfertig montieren

Fabrikat:
'.........'
Typ:
'.........'
Menge: 3,000 St
DIN 276/2008: 412

**1.2.1.100 Probenahme-Betätigungseinheit**
Probenahme-Betätigungseinheit, zur Probenahme von
Trinkwasser, Bade- und Schwimmbeckenwasser, passend
zum Probenahmeventil,
wasserberührte Teile aus Rotguss gemäß DIN
50930-6,Auslaufrohr aus Edelstahl, Betätigungseinheit
auf Probenahmeventil in 45°-Schritten montierbar

komplett liefern und betriebsfertig montieren

Fabrikat:
'.........'
Typ:
'.........'
Menge: 3,000 St
DIN 276/2008: 412

**1.2.1.110 Kombi-RV, absperrb.DIN-DVGW,kpl.Rg DN 25**
*** Bezugsbeschreibung
Kombi-Rückflußverhinderer absperrbar, komplett aus
Rotguß, beständig gegen aggressives Wasser, frei von
Messing im mediumberührten Bereich, durch
Kunststoffströmungskörper aus POM/EPDM,
Öffnungsdruck nur 10 mbar, dadurch besonders geeignet
für Zirkulationssysteme, mit selbstfettender
EPDM-Lippendichtung
als wartungsfreie Spindelabdichtung, mit PTFE-
Sitzdichtung und Prüfeinrichtung, nach DIN 3269, mit
DIN-/DVGW- und Schallschutzzulassung, PN 16, mit
Entleerung
jedoch mit Rotgußverschraubungen für Edelstahlrohr
Größe DN 25
incl. Dämmschalen nach EnEV.

komplett liefern und betriebsfertig montieren

Fabrikat:
'.........'
Typ:
'.........'
Menge: 1,000 St
DIN 276/2008: 412

**1.2.1.120 wie vor, jedoch DN 20**
*** wie Position 1.2.1.110
wie vor, jedoch DN 20

komplett liefern und betriebsfertig montieren
Menge: 1,000 St
DIN 276/2008: 412

**1.2.1.130 wie vor, jedoch DN 15**
*** wie Position 1.2.1.110
wie vor, jedoch DN 15

komplett liefern und betriebsfertig montieren
Menge: 1,000 St
DIN 276/2008: 412

**1.2.1.140 Kalt-und Warmwasserleitungen 16 x 2,25**
*** Zu bezuschlagende Position
*** Bezugsbeschreibung
Kalt-und Warmwasserleitungen Versorgungssystem aus
mehrschichtigem Metallverbundrohr und Rotgußfittingen
Medienführendes Rohr aus vernetztem Polyethylen,
Tragrohr aus Aluminium und die äußere Schutzschicht
aus Polyethylen.
Verbindung: Längskraftschlüssige Verbindung durch
Verpressen des Rohres 2 auf dem Fitting.
Verlegung unter Einhaltung der DIN 1988
Zulassung: Rotguß-Fittinge DVGW V098
komplett mit allen notwendigen Befestigungsmaterial
einschl. Festpunktschellen und Dehnungsausgleichern
Metall-Verbundrohr
Stangenmaterial 16x2.25

komplett liefern und betriebsfertig montieren

Fabrikat:
'.........'
Typ:
'.........'
Menge: 50,000 m
DIN 276/2008: 412

**1.2.1.150 wie zuvor, jedoch Metallverbundrohr**
*** Zu bezuschlagende Position
*** wie Position 1.2.1.140
wie zuvor, jedoch Metallverbundrohr
Stangenmaterial 20 x 2,5

komplett liefern und betriebsfertig montieren
Menge: 80,000 m
DIN 276/2008: 412

**1.2.1.160 wie zuvor, jedoch Metallverbundrohr**
*** Zu bezuschlagende Position
wie zuvor, jedoch Metallverbundrohr
Stangenmaterial 26 x 3,0

komplett liefern und betriebsfertig montieren
Menge: 40,000 m
DIN 276/2008: 412

**1.2.1.170 Zuschlag für Form- und Verbindungsstücke**
*** Zuschlagsposition auf die gekennzeichneten Positionen
DIN 276/2008: 412

**1.2.1.180 Zuschlag für Befestigungen**
*** Zuschlagsposition auf die gekennzeichneten Positionen
DIN 276/2008: 412

**1.2.1.190 Doppelwandscheibe, 18x1/2 x 18**
Doppelwandscheibe, aus Rotguss,
18 X 1/2 X 18

komplett liefern und betriebsfertig montieren
Menge: 18,000 St
DIN 276/2008: 412

**1.2.1.200 wie zuvor, jedoch 22 X 1/2 X 22**
wie zuvor, jedoch 22 X 1/2 X 22

komplett liefern und betriebsfertig montieren
Menge: 12,000 St
DIN 276/2008: 412

**1.2.1.210 Wandscheibe, aus Rotguss 16 x 1/2**
Wandscheibe, aus Rotguss 16x1/2

komplett liefern und betriebsfertig montieren
Menge: 8,000 St
DIN 276/2008: 412

**1.2.1.220 Wanddurchführung, 1/2 x 3/4 x 120**
Wanddurchführung, aus Rotguss, variabel, mit
Montagesatz, mit Verdrehschutz, Schlüsselweite
Montagesatz:
29 und 33 mm, 1/2 X 3/4 X 53

komplett liefern und betriebsfertig montieren
Menge: 4,000 St
DIN 276/2008: 412

**1.2.1.230 Winkelverschraubung, flachdichtend 16 x 1/2**
Winkelverschraubung, flachdichtend, aus Rotguss,
16x1/2

komplett liefern und betriebsfertig montieren
Menge: 8,000 St
DIN 276/2008: 412

**1.2.1.240 RG Hahnverlg. 1/ x 50**
Bauelement, aus Rotguss, Hahnverlängerung mit
konischem Außengewinde nach DIN 2999 und zylindrischem
Innengewinde, mit Innenvielkant, langes Innengewinde
zum Kürzen, 1/2 x 50

komplett liefern und betriebsfertig montieren
Menge: 7,000 St
DIN 276/2008: 412

**1.2.1.250 Hauswasser-Feinfilter, DN 32**
Hauswasser-Feinfilter, rückspülbar und ausspülbar DN 32

komplett liefern und betriebsfertig montieren
Fabrikat:
'.........'
Typ:
'.........'
Menge: 1,000 St
DIN 276/2008: 412

**1.2.1.260 Wasserzähler Q1, geeicht,**
Wasserzähler Q1, geeicht,
einschließlich Anschluß-/Übergangsverbindungen
komplett mit Beglaubiungsgebühr

komplett liefern und betriebsfertig montieren

Fabrikat:
'..........'
Typ:
'..........'
Menge: 1,000 St
DIN 276/2008: 412

**1.2.1.270 wie zuvor beschrieben, jedoch für Gartenwasser**
wie zuvor beschrieben, jedoch für Gartenwasser

komplett liefern und betriebsfertig montieren

Fabrikat:
'..........'
Typ:
'..........'
Menge: 1,000 St
DIN 276/2008: 412

**1.2.1.280 Auslaufventil mit Schlauchverschraubung**
Auslaufventil
Oberteil mit Knebelgriff und
Sicherungskombination (EN 1717)
PA-IX 28174/I, Geräuschklasse: I bei 100%
Durchfluss
Lieferumfang:
Rückflussverh. (RV) und Rohrbelüfter in Durchflussform
(RB)
Schlauchverschraubung
Details:
Werkstoff: Messing konform TrinkwV
Prüfzeichen: DVGW zertifiziert,
Oberfläche: mattchrom
Dimension: DN 15 G 1/2 AG

komplett liefern und betriebsfertig montieren

Fabrikat:
'.........'
Typ:
'.........'
Menge: 1,000 St
DIN 276/2008: 412

**1.2.1.290 Freistrom-Schrägsitzventil, DN 25**
*** Bezugsbeschreibung
Freistrom-Schrägsitzventil, PN 16, DIN-DVGW- und
Schallschutzzulassung, für Stahlrohr, Gehäuse, Oberteil
und Innengarnitur komplett aus Rotguß DIN 1705, frei
von Messing im Bereich des Mediums, beständig gegen
aggressives Wasser, mit selbstfettender EPDM-Lippen-
dichtung als wartungsfreie Spindelabdichtung,
totraumfrei, mit PTFE-Dichtung, mit beiderseits
2-teiligen, flachdichtenden
Innengewindeverschraubungen, ohne Entleerung, DN 25
incl. Dämmschalen nach EnEV.

komplett liefern und betriebsfertig montieren

Fabrikat:
'.........'
Typ:
'.........'
Menge: 1,000 St
DIN 276/2008: 412

**1.2.1.300 wie vor, jedoch DN 20**
*** wie Position 1.2.1.290
wie vor, jedoch DN 20

komplett liefern und betriebsfertig montieren
Menge: 2,000 St
DIN 276/2008: 412

**1.2.1.310 wie vor, jedoch DN 15**
*** wie Position 1.2.1.290
wie vor, jedoch DN 15

komplett liefern und betriebsfertig montieren
Menge: 2,000 St
DIN 276/2008: 412

**1.2.1.320 Entleerungsventil DN 15**
Entleerungsventil Gehäuse und Innengarnitur aus
Messing für Trinkwasser, mit DIN-DVGW Registrierung,
mit Muffenanschluß PN 10, mit geradem Auslauf, R ½"

komplett liefern und betriebsfertig montieren
Menge: 4,000 St
DIN 276/2008: 412

**1.2.1.330 Armaturenkombination DN 15**
Armaturenkombination DN 15, Messing poliert verchromt,
- mit Rohrbelüfter, Bauform C
- mit Rückflußverhinderer
- DVGW-registriert
VE = 20
Größe: 1/2" / DN 15
Griff: Knebel
Oberfläche/Farbe: Messing pol. verchromt
für Anschluß im HA-Raum

komplett liefern und betriebsfertig montieren

Fabrikat:
'.........'
Typ:
'.........'
Menge: 1,000 St
DIN 276/2008: 412

**1.2.1.340 Systemtrenner BA DN 15**
Systemtrenner  BA DN 15
o.Verschraubung (3/4"AG) 360/0G
Figur 360 0G, zur Absicherung von
Trinkwasser gegen Nichttrinkwasser bis
einschl. Flüssigkeitskategorie 4 nach
DIN EN 1717 / DIN 1988-100,
mediumberührte Metallteile aus
entzinkungsfreiem und
korrosionsbeständigem Rotguss,
beständig gegen aggressives Wasser,
integrierter eingangsseitiger
Edelstahl-Schmutzfänger, integrierte
differenzdruckgesteuerte und
wartungsfreundliche Sicherungskartusche
inklusive RV, mit kontrollierbarer
Mitteldruckkammer, Außengewinde für
flachdichtende Verschraubungen, inkl.
drei Prüfventile, Ablaufanschluss aus
Kunststoff/Rotguss nach DIN EN 1717,
eingangs- und ausgangsseitiger
Rückflussverhinderer, totraumfrei,
Hauptachse horizontal, DVGW-Zulassung,
ÖVGW-Zulassung, SVGW-Zulassung bis DN
40, KIWA-Zulassung, BELGAQUA-Zulassung,
VA-Zulassung, Kunststoffteile mit KTW-
und W 270-Zulassung, nach
UBA-Bewertungsgrundlage, bis DN 20
Schallschutzzulassung nach DIN EN ISO
3822 Klasse 1 (DN 25 und DN 32 Klasse
2), DIN EN 12729 (DN 50 mit
Durchflusswerten nach DVGW W 570)/DIN
EN 1717, ÜA-Reg.-Nr. R-15.2.3-21-17048,
WIEN-ZERT, Druckstufe PN 10, max.
Betriebstemperatur 60 GradC,
kurzfristige Spitzentemperatur 65
GradC, Hinweis: die Anforderung zur
Wartung gem. DIN EN 806-5 ist
einzuhalten

komplett liefern und betriebsfertig montieren

Fabrikat:
'.........'
Typ:
'.........'
Menge: 1,000 St
DIN 276/2008: 412

**1.2.1.350 Rohrverschraubung DN 15 o.Entl.**
Rohrverschraubung DN 15 o.Entl.
Rotguss m.IG 1/2" (ÜM 3/4") 476/06
Innengewinde-Verschraubung aus
Rotguss, Figur 476 06, mediumberührte
Metallteile aus entzinkungsfreiem und
korrosionsbeständigem Rotguss,
beständig gegen aggressives Wasser, mit
Überwurfmutter für flachdichtendes
Anschlussgewinde inkl. EPDM-Dichtung,
nach UBA-Bewertungsgrundlage, DIN EN
1213, ÜA-Reg.-Nr. R-15.2.3-21-17048,
WIEN-ZERT

komplett liefern und betriebsfertig montieren

Fabrikat:
'.........'
Typ:
'.........'
Menge: 1,000 St
DIN 276/2008: 412

**1.2.1.360 Rohrverschraubung DN 15 m.Entl.**
Rohrverschraubung DN 15 m.Entl.
Rotguss m.IG 1/2" (ÜM 3/4") 476/07
Innengewinde-Verschraubung aus
Rotguss, mit Entleerung, Figur 476 07,
mediumberührte Metallteile aus
entzinkungsfreiem und
korrosionsbeständigem Rotguss,
beständig gegen aggressives Wasser, mit
Überwurfmutter für flachdichtendes
Anschlussgewinde inkl. EPDM-Dichtung,
nach UBA-Bewertungsgrundlage, DIN EN
1213, ÜA-Reg.-Nr. R-15.2.3-21-17048,
WIEN-ZERT

komplett liefern und betriebsfertig montieren

Fabrikat:
'.........'
Typ:
'.........'
Menge: 1,000 St
DIN 276/2008: 412

**1.2.1.370 Frostsichere Außenarmatur, mit Griff, im geschlossenen Zustand mediumberührte**
Frostsichere Außenarmatur, mit Griff,
im geschlossenen Zustand mediumberührte Metallteile
aus entzinkungsfreiem und korrosionsbeständigem
Rotguss, beständig gegen aggressives Wasser,
universelle Baulänge für alle gängigen Einbautiefen,
totraumfrei, inkl. Verdrehschutzmanschette, inkl.
Schlauchkupplung für gängige Stecksysteme,
DVGW-Zulassung nach VP 648

komplett liefern und betriebsfertig montieren

Fabrikat:
'.........'
Typ:
'.........'
Menge: 2,000 St
DIN 276/2008: 412

**1.2.1.380 WAS-Anschlußventil**
WAS-Anschlußventil in Schrägsitzausführung, mit
Rückfluß verhinderer, mit integrierter
Schlauchplatzsicherung,
mit Abdeckrosette, mit Schlauchanschluß für 2
Waschmaschinen
Material: Messing verchromt

komplett liefern und betriebsfertig montieren

Fabrikat:
'.........'
Typ:
'.........'
Menge: 1,000 St
DIN 276/2008: 412

**1.2.1.390 Isolierhalbschalen DN 25 - DN 40**
*** Bezugsbeschreibung
Isolierhalbschalen zur Wärmedämmung von Rohrleitungen
nach Energie-Einsparverordnung, Rohrschalen aus
konzentrisch gewickelter Steinwolle mit einer
gitternetzverstärkten, reißfesten Alu-Sandwich-Folie
und selbstklebender Überlappung (Längsnaht) kaschiert,
einseitig aufgeschlitzt, zur leichteren Montage auf
der Innewandung eingesägt,
einschließlich Bogenformstücke und Verschnitte
Dämmstoffkennziffer: 12.08.11.99.99 nach AGI Q 132
Baustoffklasse: nichtbrennbar A2 nach DIN 4102
Wärmeleitfähigkeit : 0.035 W/mK
Hergestellt in AS-Qualität: AGI Q 135
Hydrophobierung: nach AGI Q 136
Güteüberwachung : nach VDI 2055
DN 25 - DN 40
Dämmschichtdicke: 30 mm
Typ : Heizungsrohrschale

komplett liefern und betriebsfertig montieren

Fabrikat:
'.........'
Typ:
'.........'
Menge: 130,000 m
DIN 276/2008: 412

**1.2.1.400 wie vor, jedoch Dämmschichtdicke : 20 mm**
*** wie Position 1.2.1.390
wie vor, jedoch Dämmschichtdicke : 20 mm
DN 15 - DN 20

komplett liefern und betriebsfertig montieren
Menge: 397,000 m
DIN 276/2008: 412

**1.2.1.410 Dämmschale aus PE-Material**
Dämmschale aus PE-Material universell für
Freistromventile, Baustoffklasse B1, nach
DIN 4102 Teil 1, Wärmeleitfähigkeit 0,035 W/mK, inkl.
Verschlußbügeln, mit handelsüblichen Klebern
diffusionsdicht verschließbar Größe DN 15 - DN 32

komplett liefern und betriebsfertig montieren
Menge: 73,000 St
DIN 276/2008: 412

**1.2.1.420 Ummantelung**
Ummantelung von isolierten Rohrleitungen im Gebäude
aus PVC hart- Folie, schwerentflammbar DIN 4102 Teil 1,
Baustoffklasse B1, 0,35 mm dick, Nähte
quellverschweißen für v.g. Rohrleitung
DN 15 bis DN 50 mit Dämmung

komplett liefern und betriebsfertig montieren
Menge: 60,000 m
DIN 276/2008: 412

##### unbenannt 1.2.2 Einrichtungsgegenstände und Zubehör

*Hinweis*
Bei Bedarf sind dem Auftraggeber vor Beginn der
Arbeiten die jeweiligen Einrichtungsgegenstände und
Armaturen im vorgegebenen Qualitätsmaßstab zur
Bemusterung vorzulegen.

**1.2.2.10 Waschtisch 55cm**
Waschtisch 55cm aus Sanitärporzellan
mit Säulensitz für die Kombination mit einer
Keramiksäule Armaturenbank: 1 Hahnloch mittig
durchgestochen 2 Hahnlöcher seitlich vorgestochen mit
Wasserleiste
ca. Größe 550 x 445 x 215mm (B x T x H)
Befestigungsart: 2 Stockschrauben M10 x 140mm incl.
Zubehör:
Befestigungsart: Wandbefestigung

komplett liefern und betriebsfertig montieren

Fabrikat:
'.........'
Typ:
'.........'
Menge: 9,000 St
DIN 276/2008: 412

**1.2.2.20 Waschtisch, barrierefrei**
Waschtisch, Rollstuhlgerecht
aus Sanitär-Keramik
-unterfahrbar
-wandhängend,
-mit Überlauf
-mit Hahnloch mittig,
-mit Ablaufventil (Schaftventil 1 1/4")
-für Befestigung an Traggestell oder Mauerwerk,
-einschl. dauerelastischer Wandanschlußfuge
in passendem Farbton,
-einschl. Befestigungsmaterial
Größe: 700 x 545 mm
Farbton: weiß

komplett liefern und betriebsfertig montieren

Fabrikat:
'.........'
Typ:
'.........'
Menge: 1,000 St
DIN 276/2008: 412

**1.2.2.30 Tiefspül-WC, 6l, DIN 1385-6, DIN-EN 38**
Tiefspül-WC, 6l, DIN 1385-6, DIN-EN 38
aus Sanitärporzellan wandhängend, mit glasiertem
Spülrand,mit Kunststoffspülverteiler, für
Wandeinbauspülkasten oder Wandeinbaudruckspüler
amtlich zugelassen ca. Größe: Breite: 355 mm,
Tiefe: 560 mm
Befestigung: Gewindestangen M 12 x 150
Zulauf: von hinten
Abgang: waagerecht
Farbe: weiß (alpin)

komplett liefern und betriebsfertig montieren
Fabrikat:
'.........'
Typ:
'.........'
Menge: 10,000 St
DIN 276/2008: 412

**1.2.2.40 WC-, behindert,Duravit**
Tiefspülklosett, Rollstuhlgerecht
aus Sanitär-Keramik
wandhängend, mit Schallschutzset,
für Befestigung an Tragegestell,
mit Abdeckkappen,
- 6 Ltr. Spülvolumen
-incl. Spülrohr
-Aus Hygienegründen mit geschlossenem Spülrand und
keramischem Spülwasserverteiler.
-Bodenfreiheit 140mm bei Einbauhöhe 480mm
-einschl. WC-Sitz (ohne Deckel).
Abmessungen(BxTxH) 360x700x320/355mm
einschl. dauerelastischer Wandanschlußfuge in
passendem Farbton
Größe: 700 x 360 mm
Farbton: weiß
Menge: 1,000 St
DIN 276/2008: 412

**1.2.2.50 Stützklappgriff für barrierefreies WC**
Stützklappgriff für barrierefreies WC
komplett mit Befestigung
sowie allen erforderlichen Zubehör

komplett liefern und betriebsfertig montieren

Fabrikat:
'.........'
Typ:
'.........'
Menge: 1,000 St
DIN 276/2008: 412

**1.2.2.60 wie zuvor beschrieben, jedoch Stützgriff für**
wie zuvor beschrieben, jedoch Stützgriff für barrierefreies WC
komplett mit Befestigung
sowie allen erforderlichen Zubehör

komplett liefern und betriebsfertig montieren

Fabrikat:
'.........'
Typ:
'.........'
Menge: 1,000 St
DIN 276/2008: 412

**1.2.2.70 Urinalbecken DIN 1390**
Urinalbecken DIN 1390 mit Prüfzeichen aus
Sanitärporzellan
ca. Größe: Breite: 345 mm,
Tiefe: 350 mm
Befestigung: Stock-Schrauben
Zulauf: von hinten
Ablauf: nach hinten
einschl. Absaugeformstück, DIN 19545 einschl.
Befestigungssatz Einlaufverbinder
Farbe: weiß (alpin)

komplett liefern und betriebsfertig montieren

Fabrikat:
'.........'
Typ:
'.........'
Menge: 3,000 St
DIN 276/2008: 412

**1.2.2.80 Ausgußbecken aus Edelstahl,**
Ausgußbecken aus Edelstahl,
Stahlstärke Becken 1mm,
bestehend aus 2 Teilen: Rückwand und Becken,
mit Aluminium Klapprost
mit Ablaufventil 6/4 "
mit Verschlußstopfen und Kette
Abmessungen 325 x 495 x 365 mm

komplett liefern und betriebsfertig montieren

Fabrikat:
'.........'
Typ:
'.........'
Menge: 1,000 St
DIN 276/2008: 412

**1.2.2.90 Einmaliges Ab-und Anbringen WC und WT**
Einmaliges Ab-und Anbringen des Waschtisches,
WC, Urinal
inklusive Armatur für Trockenbau und
Fliesenlegerarbeiten
einschließlich Schützen der Anschlüsse
Menge: 25,000 St
DIN 276/2008: 412

**1.2.2.100 Herstellen aller Dichtkanten**
Herstellen aller Dichtkanten aus Silikon für alle v.g.
Einrichtungsgegenstände
Menge: 18,000 m
DIN 276/2008: 412

**1.2.2.110 Waschtisch-Geruchsverschluß**
Waschtisch-Geruchsverschluß DIN 19545,
aus Messing verchromt,
R 1¼ x DN 40 incl. Rosette

komplett liefern und betriebsfertig montieren
Fabrikat:
'.........'
Typ:
'.........'
Menge: 10,000 St
DIN 276/2008: 412

**1.2.2.120 Einhebel Waschtischarmatur**
Waschtisch-Einhand-Einlochbatterie,DN 15, Starrer
Gußauslauf und Luftsprudler,
Zug-Knopf Ablaufgarnitur G11/4"
Auslauf 117 mm, drucklos
Auslaufhöhe 42 mm, Flexible Anschlussschläuche G3/8.
Bedienungshbel aus Metall. Befestigung von unten (Easy
Fix). Click Kartusche mit keramischen Dichtscheiben

komplett liefern und betriebsfertig montieren

Fabrikat:
'.........'
Typ:
'.........'
Menge: 9,000 St
DIN 276/2008: 412

**1.2.2.130 Waschtischarmartur barrierefrei**
Waschtischarmartur barrierefrei
Einhebelwaschtischarmatur
ohne Zugknopf-Ablaufgarnitur G 1 1/4
permanente Rot/Blau Markierung
Ausladung 108 mm
Auslaufhöhe 49 mm
Bedienhebel 180 mm
starrer Gussauslauf
vandalensicherer Neoprenstrahlregler
Befestigung von unten
Neoperl Anschlussschläuche
Drehsicherheitskartusche
integriertes Fettreservoir
Heisswassertemperaturkontrolle
drucklos

komplett liefern und betriebsfertig montieren

Fabrikat:
'.........'
Typ:
'.........'
Menge: 1,000 St
DIN 276/2008: 412

**1.2.2.140 Glasspiegel 500**
Glasspiegel
Hochglanzpoliert, rechteckig
Größe 500x400, einschl. Befestigungsmaterial für
verdeckte Befestigung

komplett liefern und betriebsfertig montieren
Fabrikat:
'.........'
Typ:
'.........'
Menge: 5,000 St
DIN 276/2008: 412

**1.2.2.150 Glasspiegel, wie zuvor beschrieben,**
Glasspiegel, wie zuvor beschrieben,
jedoch 800x500, einschl. Befestigungsmaterial für
verdeckte Befestigung

komplett liefern und betriebsfertig montieren

Fabrikat:
'.........'
Typ:
'.........'
Menge: 2,000 St
DIN 276/2008: 412

**1.2.2.160 Spiegel, kippbar**
Spiegel, kippbar
600 x 500 mm
für barrierefreien Waschtisch
komplett mit Befestigung

komplett liefern und betriebsfertig montieren

Fabrikat:
'.........'
Typ:
'.........'
Menge: 1,000 St
DIN 276/2008: 412

**1.2.2.170 WC-Sitz mit Deckel**
WC-Sitz mit Deckel mit patentierter Schnellbefestigung
Scharniere Edelstahl, softclose
Farbe: weiß (alpin)

komplett liefern und betriebsfertig montieren
Fabrikat:
'.........'
Typ:
'.........'
Menge: 10,000 St
DIN 276/2008: 412

**1.2.2.180 Betätigungsplatte**
Bet.-Platte für 2-Mengen-Spülung weiß-alpin
Einsatzbereich
- Für 2-Mengen-Spülung
- Für UP-Spülkasten
Lieferumfang
- Befestigungsrahmen
- 2 Distanzbolzen
- 2 Drückerstangen

komplett liefern und betriebsfertig montieren
Fabrikat:
'.........'
Typ:
'.........'
Menge: 10,000 St
DIN 276/2008: 412

**1.2.2.190 Infrarot Betät. Urinal, Grohe**
Infrarot-Elektronik für Urinal

für Urinal-Spülsystem-Rohbauset,
Infrarotelektronik 6 V (Batterie),
aus Edelstahl

-GROHE Tectron Skate Infrarot-Elektronik für Urinal
Fertigmontageset für Rapido U oder Rapido UMB
-Fließdruck min. 0,5 bar
- Betriebsdruck max. 10 bar
-Infrarot-Steuerung,
-CE-Zeichen
-LongLife Batterie Elektronik Batterie-Stromversorgung
6 V DC
-Spülmenge einstellbar 24 h Spülung aktivierbar mit
Funktionskontrollleuchte/ Batteriekontrollleuchte
-Kartusche mit Magnetventil und Schmutzfangsieb

Abmess.Frontplatte : 116 x 144 mm

Hersteller/Typ: Grohe / Skate Cosmopolitan
'..........'
Menge: 3,000 St
DIN 276/2008: 412

**1.2.2.200 Auslaufventil mit Schlauchverschraubung**
Auslaufventil
Oberteil mit Knebelgriff und
Sicherungskombination (EN 1717)
PA-IX 28174/I, Geräuschklasse: I bei 100%
Durchfluss
Lieferumfang:
Rückflussverh. (RV) und Rohrbelüfter in Durchflussform
(RB)
Schlauchverschraubung
Details:
Werkstoff: Messing konform TrinkwV
Prüfzeichen: DVGW zertifiziert,
Oberfläche: mattchrom
Dimension: DN 15 G 1/2 AG

komplett liefern und betriebsfertig montieren
Menge: 1,000 St
DIN 276/2008: 412

**1.2.2.210 Eckventile**
Eckventile aus Messing, verchromt, als Absperr- und
Anschlußventil mit Abdeckrosette Geräuschverhalten
entsprechend DIN 4109 Gruppe 1, mit Gewindeanschluß
Bedienungsgriff aus Messing verchromt.
PN 10, bis 90 °C, Schallschutz nach DIN 52218:
PA-IX218/A, O-Ring EPDM, Kronengriff ABS,
Quetschdichtung Zytel.
mit DIN-DVGW-Registriernummer für Trinkwasser und
Warmwasser
DN 15

komplett liefern und betriebsfertig montieren
Menge: 20,000 St
DIN 276/2008: 412

**1.2.2.220 WC-Papierspender**
Toilettenpapierspender
frei befüllbar für 1 handelsübliche Rollen
Rollenabdeckung Kunststoff weiß mit Panel. Rückwand
glasfaserverstärkt. ca. Maße (HxBxT) :
155 x 130 x 117 mm
Gehäuse-Farbe: weiß
Panel-Farbe : weiß

komplett liefern und betriebsfertig montieren

Fabrikat:
'.........'
Typ:
'.........'
Menge: 10,000 St
DIN 276/2008: 412

**1.2.2.230 WC_Bürstengarnitur**
Toilettenpapierspender
frei befüllbar für 1 handelsübliche Rollen
Rollenabdeckung Kunststoff weiß mit Panel. Rückwand
glasfaserverstärkt. ca. Maße (HxBxT) :
155 x 130 x 117 mm
Gehäuse-Farbe: weiß
Panel-Farbe : weiß

komplett liefern und betriebsfertig montieren

Fabrikat:
'.........'
Typ:
'.........'
Menge: 11,000 St
DIN 276/2008: 412

**1.2.2.240 Hygienebehälter, chrom**
Hygieneeimer
mit herausnehmnbaren Kunststoffeimer
Kunststoffbodenring
aus glänzendem Edelstahl
Inhalt 3 Liter
Ausführung chrom
B x H 170 x 225 mm

komplett liefern und betriebsfertig montieren
Menge: 7,000 St
DIN 276/2008: 412

**1.2.2.250 Hygiene Handtuchspender**
Hygiene Handtuchspender für Rollenbefüllung,
wechselbar mit Papier
für Wandaufbau, einschl. Befestigung aus Kunststoff,
einschl. Erstbefüllung

komplett liefern und betriebsfertig montieren

Fabrikat:
'.........'
Typ:
'.........'
Menge: 5,000 St
DIN 276/2008: 412

**1.2.2.260 Abfallbehälter für Papierhandtücher,**
Abfallbehälter für Papierhandtücher,
Drahtgitter, weiß, 60 l

komplett liefern und betriebsfertig montieren

Fabrikat:
'.........'
Typ:
'.........'
Menge: 5,000 St
DIN 276/2008: 412

**1.2.2.270 Cremeseifenspender**
Cremeseifenspender
aus Kunststoff, für Flüssigseife Wandaufbau, mit
Nachfüllbehälter Füllmenge 1l, Entnahme durch drücken
einschl. Befestigungsmaterial
Farbe weiß

komplett liefern und betriebsfertig montieren

Fabrikat:
'.........'
Typ:
'.........'
Menge: 5,000 St
DIN 276/2008: 412

**1.2.2.280 Urinaltrennwand**
Urinaltrennwand
Maße: H: 900mm/ T: 435mm/ B: 13mm
Material: HPL
Gewicht: 6,5 KG
Farbe nach Wahl des Nutzer
(ausgehend Grau, Silber)
alle Kanten gefräst
die Ecken sind im Radius von 3,3 cm abgerundet
inkl. Befestigungsmaterial
TÜV-zertifiziert und GS-geprüft

komplett liefern und betriebsfertig montieren

Fabrikat:
'.........'
Typ:
'.........'
Menge: 2,000 St
DIN 276/2008: 412

**1.2.2.290 Elektronisch geregelter Untertischdurchlauferhitzer im**
Elektronisch geregelter Untertischdurchlauferhitzer im Kompaktformat
Sensortastenbedienfeld mit LED-Anzeige zur gradgenauen Temperatureingabe zwischen 20 °C und 60 °C
Im Komfortbereich zwischen 35 °C und 43 °C kann die Temperatur in 0,5-Grad-Schritten eingestellt werden
Zwei Programmtasten für individuelle Festwerte, aktivierbare Temperaturbegrenzung sowie Betriebsanzeigen
Kein Zumischen von kaltem Wasser mehr nötig
Problemlose Montage unter der Küchenspüle durch kleine Abmessungen und außenliegende ⅜-Zoll-Wasseranschlüsse für druckfeste oder drucklose Installation
Anschlussset (T-Stück und flexibler Druckschlauch) für ein Eckventil wird mitgeliefert
Mit Netzanschlussleitung für eine 3-Phasen-Herdanschlussdose

Blankdraht-Heizsystem IES® sorgt für eine längere Lebensdauer, weniger Verkalkung und ist effizient und wartungsfreundlich
Abmessungen (Höhe × Breite × Tiefe): 29,4 × 17,7 × 10,4 cm

komplett liefern und betriebsfertig montieren

Fabrikat:
'.........'
Typ:
'.........'
Menge: 8,000 St
DIN 276/2008: 412

**1.2.2.300 wie zuvor, jedoch 7 KW**
wie zuvor, jedoch 7 KW

komplett liefern und betriebsfertig montieren

Fabrikat:
'.........'
Typ:
'.........'
Menge: 2,000 St
DIN 276/2008: 412

**1.2.2.310 Einhand-Ausgußarmatur**
Einhand-Ausgußarmatur
Wandmontage, drucklos
35 mm Keramikkartusche
Auslauf mit Mousseur
schwenkbarer Rohrauslauf
Schwenkbereich 360°
Ausladung 276 mm
S-Anschlüsse
chrom

komplett liefern und betriebsfertig montieren

Fabrikat:
'.........'
Typ:
'.........'
Menge: 1,000 St
DIN 276/2008: 412

**1.2.2.320 Einhand-Spültischarmatur**
Einhand-Spültischarmatur
mittelhoher Auslauf
Einlochmontage
35 mm Keramikkartusche
Auslauf mit Mousseur
variabel einstellbare Mengenbegrenzung
schwenkbarer Gussauslauf
Schwenkbereich 140°
flexible Anschlussschläuche
Schnell-Montage-System

komplett liefern und betriebsfertig montieren

Fabrikat:
'.........'
Typ:
'.........'
Menge: 1,000 St
DIN 276/2008: 412

**1.2.2.330 Trockenbauelement für Waschtisch, 112 cm,**
Trockenbauelement für Waschtisch, 112 cm,
für Einlocharmatur für den Einbau in einer Ständerwand
oder in einer Trockenbau Vorwand vor einer Massiv-
oder Ständerwand
Vormontierte Einheit, bestehend aus:
selbsttragendem Montageelement,
Oberfläche pulverbeschichtet,
Farbe Geberit blau, verstellbaren Fußstützen,
verzinkt, für Fußbodenaufbau 0-20 cm,
Löcher d 9 mm im Montageelement
für Befestigung im Holzständerbau,
Keramikbefestigungen M10 für
Abstandsmaß
5-38 cm,
Armaturenanschlußplatte, höhen- und tiefenverstellbar,
Ablaufbefestigung höhenverstellbar, schallgedämmt,
mit zwei universellen Wasseranschlüssen R1/2",
Dämmunterlage, PE Ablaufanschlussbogen
d 50mm, Gummidichtung d 4/32mm,Befestigungsmaterial

komplett liefern und betriebsfertig montieren

Fabrikat:
'.........'
Typ:
'.........'
Menge: 9,000 St
DIN 276/2008: 412

**1.2.2.340 Trockenbauelement für Waschtisch**
Trockenbauelement für Waschtisch
mit UP-Geruchsverschluß
für Behinderten WT mit Einlocharmatur

Aufbau auf Rohfußboden, Rahmen aus Stahl
pulverbeschichtet,
für Vorwand-oder Ständerwandmontage

mit
-komplett vormontiert fixierte Objektanschlüsse
-Waschtischhaltebolzen M 10
-Befestigungsmaterial für Element und Waschtisch
-selbsttragend
-2 schallgedämmte Armaturenanschlüsse
DN 15

-Breite 500 mm
-Höhe 1130 mm
-Tiefe 74 mm

-Geruchsverschluß aus Kunststoff
für Unterputz-Wandmontage,
mit Abdeckplatte aus Edelstahl
mit verstellbarem Ablaufbogen aus MS -verchromt
-höhenverstellbar

komplett liefern und betriebsfertig montieren

Fabrikat:
'.........'
Typ:
'.........'
Menge: 1,000 St
DIN 276/2008: 412

**1.2.2.350 Trockenbauelement wie zuvor beschrieben,**
Trockenbauelement wie zuvor beschrieben,
jedoch für Ausguß

komplett liefern und betriebsfertig montieren

Fabrikat:
'.........'
Typ:
'.........'
Menge: 1,000 St
DIN 276/2008: 412

**1.2.2.360 Trockenbauelement für WC mit integrierter**
Trockenbauelement für WC mit integrierter Hygienespülfunktion
Kaltwasser, Bauhöhe 1120 mm WC-Modul
inkl. Betätigungsplattenmontage.
Ffür den Einbau in Metall- oder
Holzständerwände und als Vorwand- oder
Eckmodul auch für die Einzelblockmontage
geeignet.
Uni-Spülkasten für Betätigung von vorne:
- Spülkasten mit integrierter
Hygienespülung Kaltwasser
- komplett vorinstallierte Spüleinheit
mit Hygienespülfunktion
- Mehrwege-Absperrventil mit Funktion
zum Spülen der Rohrleitung vor
Inbetriebnahme
- Spülkastenanschluss mit Außengewinde R
1/2” oben, zum Spülen der
Kaltwasserleitung, kompatibel zu
Schnelladaptern
- Sicherheitstank aus schlagzähem
Kunststoff, nach EN 14055 geprüft
- Spülkasten komplett vormontiert und
versiegelt
- 10 Liter Tankvolumen 6 Liter
voreingestellte Standardspülmenge
4,5/7,5/9 Liter Spülmenge jederzeit
einstellbar 3 Liter Teilmengenspülung
bei Zweimengentechnik Restvolumen zur
sofortigen Reinigungsspülung nutzbar.
- schwitzwasserisoliert
- als Ein- oder Zweimengenspülkasten
einsetzbar
- Installationstunnel für
Serviceöffnung, ohne Werkzeug kürzbar
- geräuscharmes hydraulisches
Füllventil, Armaturengruppe 1 nach
DIN 4109
- Netzanschluss mit Trafo inklusive
Anschlusskabel
- Füllstandsensor, schützt vor Rückstau
im Spülkasten
Bedienung:
- via Bluetooth-Schnittstelle über
TECE-App Smartflow
- optional über GLT-Schnittstelle
- stufenloses Einstellen der
Spülintervalle und Spülmenge
- Einstellen der Spültage und Spülmenge
- Protokollierung der Spülhistorie
Modulrahmen:
- selbsttragend, pulverbeschichtet
- zwei Haltebolzen und Muttern M 12
- WC-Ablaufbogen DN 90 mit
Übergangsadapter DN 90/100 aus PP
- Übergangsadapter auch für waagerechten
Einbau geeignet
- WC-Anschlussgarnitur DN 90
- WC-Anschlussbox inklusive
Rohbauschutz, mit Abzweigdose und
Abdeckung für Trafo
Einstellung einer erhöhten
Keramikbefestigung für 48 cm Sitzhöhe,
gemäß DIN 18040 möglich (DIN 18040:
Barrierefreies Bauen - Teil 1:
Öffentlich zugängige Gebäude und
Arbeitsstätten).

komplett liefern und betriebsfertig montieren

Fabrikat:
'.........'
Typ:
'.........'
Menge: 3,000 St
DIN 276/2008: 412

**1.2.2.370 wie zuvor beschrieben,**
wie zuvor beschrieben,
jedoch ohne Hygienespülung

komplett liefern und betriebsfertig montieren

Fabrikat:
'.........'
Typ:
'.........'
Menge: 7,000 St
DIN 276/2008: 412

**1.2.2.380 Trockenbauelement für WC, Rollstuhlgerecht**
Trockenbauelement für WC, Rollstuhlgerecht
für WC-Becken 70 cm Ausladung
bestehend aus:
1 St. Traggerüst
Aufbau auf Rohfußboden, Rahmen aus Stahl
pulverbeschichtet,
für Vorwand-oder Ständerwandmontage
mit
-komplett vormontiert fixierte Objektanschlüsse
-mit integriertem Eckventil
-Spülkasten 6 l
-pneumatisches Ablaufventil mit 2 Funktionenn
-Ablaufbogen DN 80
-Reduzierstückl DN 80/100
-WC Haltebolzen M 10
-Befestigungsmaterial für Element und WC
-selbsttragend
-Breite 500 mm
-Höhe 1130 mm
-Tiefe 167 mm
-2 St.Halteelement
für die Befestigung von Griffen, Sitzen usw.aus Stahl
verzinkt mit wasserfester Schichtholzplatte 30 mm,
zur Befestigung an Montageschienen (Vorwand) und an
Konsolen raumhoch oder direkt an Ständerwandprofilen.
mit
Befestigungsmaterial für Element, selbstbohrenden
Schrauben für GKFI-
-Breite 310 mm
-Höhe 1130 mm
-Tiefe 50 mm

komplett liefern und betriebsfertig montieren

Fabrikat:
'.........'
Typ:
'.........'
Menge: 1,000 St
DIN 276/2008: 412

**1.2.2.390 Trockenbauelement, wie zuvor beschrieben,**
Trockenbauelement, wie zuvor beschrieben,
jedoch für Stützklappgriff
für barrierefreies WC

komplett liefern und betriebsfertig montieren

Fabrikat:
'.........'
Typ:
'.........'
Menge: 1,000 St
DIN 276/2008: 412

**1.2.2.400 Trockenbauelement, wie zuvor beschrieben,**
Trockenbauelement, wie zuvor beschrieben,
jedoch für Stützgriff
für barrierefreies WC

komplett liefern und betriebsfertig montieren

Fabrikat:
'.........'
Typ:
'.........'
Menge: 1,000 St
DIN 276/2008: 412

**1.2.2.410 WC-Betät.platte**
Betätigungsplatte für WC
-wechrom
-für 2-Mengen-und Start&Stopp-Betätigung
-für pneumatisches Ablaufventil
-senkrechte und waagerechte Montage
Abmess.: 156 x 197 mm

komplett liefern und betriebsfertig montieren

Fabrikat:
'.........'
Typ:
'.........'
Menge: 1,000 St
DIN 276/2008: 412

**1.2.2.420 Funk Elektronik,WC, Grohe**
Funk Elektronik für WC
-WC Funk Empfangsmodul 868,4 MHZ
- für Stützklappgriff mit Sender von Hewi, Keuco,
Normbau
-für Spülkasten 6 l Wandeinbau bzw GD 2
-CE Zeichen
-Frontplatte 156 x 197 mm, Edelstahl
-Servomotor
-Transformator für externe Montage
-Anschlußspannung 230 V AC,50/60 Hz,4,0 A
-Spülmenge einstellbar
-72 h Spülung aktivierbar
-mit Verlängerungskabel 3,0 m für Verbindung zw. Trafo
und Elektronik

komplett liefern und betriebsfertig montieren

Fabrikat:
'.........'
Typ:
'.........'
Menge: 1,000 St
DIN 276/2008: 412

**1.2.2.430 Trockenbauelement für Urinal**
Trockenbauelement für Urinal,
mit UP-Kasten für Hygienespülung:
Gestell aus pulverbeschichtetem Stahl schwarz zur
Wandmontage. Befestigung am Boden und an tragender
Wand durch mitgelieferte Wandverankerungen.
Mittenabstand einstellbar von 100 bis 280 mm.
Höhenverstellbar durch Teleskop-Gestell von 0 bis 200
mm. Abflussrohr Ø 50 mit Steckmuffe. Lieferung
vormontiert. Entsprechend den Anforderungen der Norm
NF D12-208 (Belastungstest). Für Massivwände von 13
bis 120 mm.
Ausgestattet mit
Selbstschluss-Druckspüler G1/2:
Abdeckplatte Edelstahl.
Besonders leichte Betätigung.
Wasserdichter Unterputzkörper.
Spüldauer voreingestellt auf ~3 Sek., einstellbar von
3 auf 7 Sek. (Patent).
Spülmenge voreingestellt auf 0,15 l/Sek. bei 3 bar,
einstellbar bis auf 0,3 l/Sek.
Anschluss mit Muffe Ø 35 (für Standard-Urinal).
10 Jahre Garantie.

komplett liefern und betriebsfertig montieren

Fabrikat:
'.........'
Typ:
'.........'
Menge: 3,000 St
DIN 276/2008: 412

**1.2.2.440 Schallschutz-Set für Wand-WC**
Schallschutz-Set für Wand-WC

komplett liefern und betriebsfertig montieren
Fabrikat:
'.........'
Typ:
'.........'
Menge: 11,000 St
DIN 276/2008: 412

**1.2.2.450 Armaturenplatte**
Armaturenplatte
Einsatzbereich
- Zum Einbau im Tragsystem für Vorwand, Trennwand
- Zum Anschluss von AP-Armaturen
Eigenschaften
- Armaturenplatte, verzinkt
Lieferumfang
- 2 universelle Wasseranschlüsse R1/2" mit
Dämmunterlage
- 2 Abdichtscheiben
- 2 Schalldämmeinlagen
- 2 Schutz- und Markierungsstopfen (bis max.15 bar
Wasserdruck)
- Befestigungsmaterial

komplett liefern und betriebsfertig montieren
Menge: 6,000 St
DIN 276/2008: 412

**1.2.2.460 Spülen Trinkwasserleitung**
Menge: 1,000 St
DIN 276/2008: 412

**1.2.2.470 Trinkwasserbeprobung,**
Trinkwasserbeprobung,
Vor- und Nachbeprobung nach Trinkwasserverordnung
entsprechend DVGW
Menge: 2,000 St
DIN 276/2008: 412

### Abschnitt 2 Wärmeversorgungsanlagen

#### Titel 2.1 Wärmeerzeugung und Zubehör

**2.1.10 Luft-Wasser-Wärmepumpe**
Luft-Wasser-Wärmepumpe
Leistungsgeregelte, außen aufgestellte Luft-Wasser-Wärmpumpe zum Heizen,
Kühlen sowie zur Warmwasserbereitung
- Ausführung in Monoblock-Bauweise
- Mit natürlichem Kältemittel R290 (Propan) mit äußerst geringem Treibhauspotential (GWP von 0,02 gemäß IPCC  AR6)
- Verdichter mit Invertertechnologie zur stufenlosen, lastabhängigen Leistungsmodulation an den Gebäude-Energiebedarf
- Schalloptimiert durch strömungsoptimierten Luftkanal mit gekapseltem Verdichterraum, körperschalloptimiertem schwingungsentkoppeltem Verdichter so-
  wie Axial-Lüfter für minimale Luftgeräusche
- Hohe Effizienz und Leistungszahlen durch modulierenden Verdichter, EC-
  Lüfter zur bedarfsgerechten Anpassung des Luftvolumenstroms sowie optimiertem Hochleistungsverdampfer
- Maximale Betriebssicherheit durch sensorische Überwachung des Kältekreises
  mit optimierter Abtauung
- Im Gerät integriertes Sicherheitskonzept mit R290-Sensor, bei Leckagen die
  Wärmepumpe zu sperren und das Eindringen von Kältemittel ins Gebäude zu
  verhindern
- Sicherheitsbereich um die Wärmepumpe ist aufstellabhängig (<= 1,5 m) und
  der Installationsanleitung zu entnehmen und zwingend zu befolgen
- Hydraulischer und elektrischer Anschluss an der Geräterückseite, bei
  Installation flexibel ohne zusätzliches Zubehör umbaubar zum hydraulischen und elektrischen Anschluss von unten
- Thermische Frostschutzventile integriert, um die Wärmepumpe - auch bei
  Stromausfall und Außentemperaturen <4 C über einen längeren Zeitraum -
  vor Frostschäden zu schützen
- Schmutzfänger zur Verhinderung von Ablagerungen im Plattenwärmetauscher
  integriert
- Sensorische Durchflussmessung zur Absicherung des minimalen und maximalen
  Wasserdurchsatzes integriert
- Verdampferschutzgitter integriert
- Vor- und Rücklauffühler integriert, Außenfühler (NTC-2) und Anforderungsfühler (NTC-10) im Lieferumfang
- Kaskadierung von max. 14 Geräten mit dem optionalen Regler WPM 100.2 K
- Seitenteile und Deckel Anthrazitgrau strukturiert (ähnlich RAL 7016)
- Frontverkleidungen strukturiert in Schwarzgrau (ähnlich RAL 7021)
----------------------------------------
- Wärmepumpenmanager zur Wandmontage im Lieferumfang enthalten
- 7" Farb-Touchdisplay mit kapazitiver Steuerung für eine verbesserte Bedienung
- Regelung und Verwaltung von bis zu 3 Heiz-/Kühlkreisen mit unterschiedlichen Temperaturniveaus
- 40%-Kontakt zur Leistungslimitierung der Wärmepumpe gem.  14a EnWG
- Optionale Erweiterungsmöglichkeiten für bivalente oder regenerative Be-
  triebsweise, Poolfunktion, etc.
Weitere Funktionen:
- Zeitprogramme zur Erhöhung/Absenkung der Energie-Kennlinien sowie Schallmodi
- Ansteuerung von Spitzenlast-Erzeugern über 0-10V-Signal und Schaltkontakt
- Regenerative Betriebsweise zur Kombination von Wärmepumpe mit Solarthermie
  sowie Biomasse möglich
- Programm zur Estrich-Trocknung
- Anschluss-Platinen m. farblich codierten Steckern je Funktionsblock
- Grafische Darstellung der erzeugten Wärme- und Energiemengen
----------------------------------------
Technische Daten:
Außentemperatur Heizbetrieb min.:  -22 C
Außentemperatur Heizbetrieb max.:  40 C
Außentemperatur Kühlbetrieb min.:  10 C
Außentemperatur Kühlbetrieb max.:  45 C
-
Heizleistung und COP nach EN 14511:
Heizleistung bei A-7/W55:  8,1 - 21,7 kW
COP bei A-7/W55:  2,1 - 2,3
Heizleistung bei A-7/W35:  8,8 - 19,6 kW
COP bei A-7/W35:  2,8 - 3,6
Heizleistung bei A7/W35:  7,7 - 19,0 kW
COP bei A7/W35:  5,0 - 5,5
Heizleistung bei A7/W55:  7,5 - 17,4 kW
COP bei A7/W55:  3,2 - 3,2
Max. Heizleistung bei A2/W35:  17,4 kW
COP bei A2/W35:  3,7 - 5,3
-
Kühlleistung gemäß EN 14511
Max. Kühlleistung bei A35/W7:  13,0 kW
SEER bei A35/W7:  3,9
Max. Kühlleistung bei A35/W18:  17,6 kW
SEER bei A35/W18:  4,77
-
Elektrische Daten:
Spannungsversorgung:  400 V / 50 Hz
Empfohlene Absicherung:  25 A
Max. Betriebs-/Startstrom:  22,3 A
Max. Anzahl Kompressorstarts pro Std:
  x Leistungsfaktor cos phi 0,99
Max. Leistungsaufnahme:  12,5 kW
-
Daten zu Schall und Luftvolumenstrom:
Luftvolumenstrom:  4600 - 9500 m3/h
Max. Schallleistung:
- Tagbetrieb:  66,7 dB(A)
- Silent Mode:  57,5 dB(A)
- ErP-Schallleistung:  52,3 dB(A)
-
Hydraulische Daten:
Anschlussart:  1 1/4" Gewindeanschluss
Max. Vorlauftemperatur:  70 C
Max. Vorlauftemperatur bis A-10:  70 C
Max. Vorlauftemperatur bis A-16:  65 C
Min. Vorlauftemp. Kühlbetrieb:  7 C
Min. Durchfluss:  2 m3/h
Max. Durchfluss:  3 m3/h
Min. Puffervolumen für Abtauung:  200 L
-
Abmessungen Außeneinheit:
Breite: 1800 mm
Tiefe: 885 mm
Höhe: 1517 mm
Nettogewicht: 400 kg
-
Abmessungen Regler (WPM100.2):
Breite: 300 mm
Tiefe: 145 mm
Höhe: 480 mm
Nettogewicht: 5 kg
----------------------------------------
EU-RICHTLINIE FÜR ENERGIEEFFIZIENZ
Klasse für jahreszeitbedingte
  Raumheizungs-Energieeffizienz
  bei 55 C:  A+++
Klasse für jahreszeitbedingte
  Raumheizungs-Energieeffizienz
  bei 35 C:  A+++
Energieeffizienzklassen-
  Spektrum:  A+++ -> D
Wärmenennleistung bei durchschnittlichen Klimaverhältnissen
  bei 55 C:  20 kW
Wärmenennleistung bei durchschnittlichen Klimaverhältnissen
  bei 35 C:  20 kW
Jahreszeitbedingte Raumheizungs-
  Energieeffizienz bei durchschnittlichen Klimaverhältnissen
  bei 55 C:  155 %
Jahreszeitbedingte Raumheizungs-
  Energieeffizienz bei durchschnittlichen Klimaverhältnissen
  bei 35 C:  205 %
Schallleistungspegel
  in Innenräumen:  -
Schallleistungspegel
  im Freien:  52 dB
-
Klasse für jahreszeitbedingte
  Raumheizungs-Energieeffizienz
  der Verbundanlage:  A+++
Energieeffizienzklassen-
  Spektrum:  A+++ -> G
Jahreszeitbedingte Raumheizungs-
  Energieeffizienz der Verbundanlage bei durchschnittlichen
  Klimaverhältnissen (WP)  157 %
----------------------------------------
ANGABEN IN BEZUG AUF
  EU F-GAS VERORDNUNG 517/2014
Umwelttechnischer Hinweis:  Nein
Kältemitteltyp:  R290
Treibhauspotential - GWP:  0,020 kgCO2eq
Füllmenge Kältemittel:  2,5 kg
Füllmenge Kältemittel:  0,01 tCO2eq
Bauart des Kältekreises:  Hermetisch geschlossen

komplett liefern und betriebsfertig montieren

Fabrikat:
'.........'
Typ:
'.........'
Menge: 1,000 St

**2.1.20 Hocheffizienzumwälzpumpe mit integrierter Leistungsregelung.**
Hocheffizienzumwälzpumpe mit integrierter Leistungsregelung.
Einsetzbar als Primärpumpe
Inklusive Netz- und Steuerkabel (1,5 m).
Relais zur Entkopplung von Steuer- und
Lastkreis, inkl. Sockel und Haltebügel.

Technische Daten:
Temperatur Fördermedium: -10 C bis 110 C
Temperatur Umgebung: -10 C bis 40 C
Stichmaß: 180 mm
Anschlussspannung: 230 V
Maximale Förderhöhe: 11 m (bis 4,8 m3/h)
Maximale Fördermenge: 10 m3/h
Stichmaß: 180 mm

Regelungsarten: Differenzdruck konstant
(#p-c) oder variabel (#p-v)
Externe Drehzahlverstellung:
Über Pulsweitenmodulation (PWM)

komplett liefern und betriebsfertig montieren

Fabrikat:
'.........'
Typ:
'.........'
Menge: 1,000 St

**2.1.30 Doppelbalg-Gummikompensator zur Körperschallentkopplung**
Doppelbalg-Gummikompensator zur Körperschallentkopplung

Technische Daten:
Nennweite: DN32
Anschlüsse: 1 1/4" Innengewinde
Material Doppelbalg: EPDM
Lieferumfang: 2 Stück

komplett liefern und betriebsfertig montieren

Fabrikat:
'.........'
Typ:
'.........'
Menge: 1,000 St

**2.1.40 Kondensatablaufheizung, passend für Luft/Wasser-Wärmepumpen**
Kondensatablaufheizung.
Selbstregulierendes Heizband zur Beheizung des Kondensatablaufs.

Technische Daten:
Länge: 1,5 m
Heizleistung: 25 W/m
Temperaturbereich: -55 C bis 85 C
Anschluss: 1/N/PE ~230V
Maße: 1500x12x6 mm
Gewicht: 0,6 kg

komplett liefern und betriebsfertig montieren

Fabrikat:
'.........'
Typ:
'.........'
Menge: 1,000 St

**2.1.50 Kabel CANbus 30m 2x2x0,75mm2**
Kabel CANbus 30m 2x2x0,75mm2
für Luft/Split-Wärmepumpen

komplett liefern und betriebsfertig montieren

Fabrikat:
'.........'
Typ:
'.........'
Menge: 1,000 St

**2.1.60 Kesselsicherheitsgruppe 1"**
Kesselsicherheitsgruppe 1"
Montageeinheit f. geschlossene Heizungsanlagen, Stahlkonsole verzinkt.
Komplett bestückt mit:
- automatischer Schnellentlüfter MV10R
- Manometer MHR 63/4, DN 10, mit autom.
  Absperrventil,
- Sicherheitsventil DN 15, 3,0 bar,
  mit Verschraubung.
- Isolierung aus Polystyrol, Brandschutzklasse B 2

komplett liefern und betriebsfertig montieren

Fabrikat:
'.........'
Typ:
'.........'
Menge: 1,000 St

**2.1.70 Bodenbefestigungsset zur Befestigung einer Luft-Wasser-Wärmepumpe**
Bodenbefestigungsset zur Befestigung einer Luft-Wasser-Wärmepumpe
auf dem Fundament.
Bestehend aus 4 Befestigungswinkeln inklusive Montageschrauben zur Befestigung an der Wärmepumpe.

Technische Daten:
Farbe: grau
Maße: je 160 x 125 x 68 mm
Gewicht: 5,0 kg

komplett liefern und betriebsfertig montieren

Fabrikat:
'.........'
Typ:
'.........'
Menge: 1,000 St

**2.1.80 Kugelgelagerte Kranösen für Transport**
Kugelgelagerte Kranösen für Transport
sowie Einbringung von Luft-Wasser-Wär-
mepumpen mittels Kran.
Befestigung an der Oberseite des Ge-
häuses der Wärmepumpe.

Technische Daten:
Farbe: rosa
Maße: 160 x 125 x 45 mm
Gewicht: 1,2 kg
Inhalt: 4 Stück

komplett liefern und betriebsfertig montieren

Fabrikat:
'.........'
Typ:
'.........'
Menge: 1,000 St

**2.1.90 Montagesockel zur erhöhten Aufstellung der Luft-Wasser-Wärmepumpe**
Montagesockel zur erhöhten Aufstellung der Luft-Wasser-Wärmepumpe

Technische Daten:
Maße: ca. 800 x 1300 x 446 mm
Gewicht: 8 kg
Farbe: grau

komplett liefern und betriebsfertig montieren

Fabrikat:
'.........'
Typ:
'.........'
Menge: 1,000 St

**2.1.100 Blechverkleidung aus Blechpaneelen für**
Blechverkleidung aus Blechpaneelen für
Montagesockel. Farbe passend zur Außeneinheit in RAL9006
Technische Daten:
Maße: 785 x 839 x 446 mm
Gewicht: 20 kg
Farbe: grau

komplett liefern und betriebsfertig montieren

Fabrikat:
'.........'
Typ:
'.........'
Menge: 1,000 St

**2.1.110 Kugelhahn mit vollem Durchgang, Messing**
Kugelhahn mit vollem Durchgang, Messing
vernickelt, Kugel Messing verchromt,
Dichtschalen aus PTFE, O-Ring-Abdich-
tung, Nenndruck PN 20 für Kaltwasser,
PN 16 für Medien von 0 bis 100 C, beiderseits Innengewinde Knebelgriff aus
Kunststoff, verlängert. Geeignet für
Wasser-Glycol-Gemische bis 50 % Glycol.
Material:  Messing
Oberfläche:  vernickelt
Nennweite:  DN 32
Anschluss:  Rp 1 1/4" IG x Rp 1 1/4" IG
Max. Betriebsdruck:  PN 40
Betriebstemperatur:  -20 bis +150 C

komplett liefern und betriebsfertig montieren

Fabrikat:
'.........'
Typ:
'.........'
Menge: 2,000 St

**2.1.120 Wärmedämmschalen, bestehend aus 2 Hälften**
Wärmedämmschalen, bestehend aus 2 Hälften
aus EPP (Expandiertes Polypropylen), die bei
der Montage durch ein Schlüssel-Schlitz-
System ineinander greifen. Entspricht
der Energieeinsparverordnung (EnEv) An-
lage 5, Tabelle 1, Zeile 5.
Baustoffklasse: B2 nach DIN 4102 (Brandverhalten von Baustoffen und Bauteilen)
DIN EN 13501-1:2010 Brandklassifizierung
von Bauprodukten und Bauarten - Teil 1:
Klassifizierung anhand von Daten aus der
Reaktion (DIN 4102 historisch).
Wärmeleitfähigkeit: 0,035 W/mK
Max. Temperatur von 110 C

komplett liefern und betriebsfertig montieren

Fabrikat:
'.........'
Typ:
'.........'
Menge: 2,000 St

**2.1.130 Membranausdehnungsgefäß für geschlossene Heizungsanlagen nach EN12828,**
Membranausdehnungsgefäß für geschlossene Heizungsanlagen nach EN12828,
Solar- und Kühlanlagen. Zulassung gemäß
EU-Druckgeräterichtlinie 2014/18/EU.
Ausführung für Wandbefestigung bzw. mit Fußkonstruktion.
Systemanschluss mit Außengewinde. Gefäß außen kunststoffbeschichtet. Membrane nicht tauschbar.
Max. Betriebstemperatur: 120 C
Max. Betriebstemp. (Membrane): 70 C
Glykolanteil: bis 50%
Vordruck: 1,5 bar
Max. Betriebsdruck: 6 bar
Inhalt 50 Liter
Systemanschluss: R 3/4"
Durchmesser: 437 mm
Höhe: 493 mm

komplett liefern und betriebsfertig montieren

Fabrikat:
'.........'
Typ:
'.........'
Menge: 1,000 St

**2.1.140 Kappenventil DN20, 3/4" IG, PN 10,**
Kappenventil DN20, 3/4" IG, PN 10,
Messing, plombierbar. Erforderlich nach DIN
EN 12828. Zur Kontrolle, Wartung und
Austausch von Membran-Ausdehnungsgefäßen
ohne Entleeren der Anlage.
Material: Messing vernickelt
Nennweite: DN20
Max. Betriebsdruck: PN 10
Max. Betriebstemperatur: 130 C

komplett liefern und betriebsfertig montieren

Fabrikat:
'.........'
Typ:
'.........'
Menge: 1,000 St

**2.1.150 Mikroluftblasenabscheider mit variablem Anschluss für vertikale oder**
Mikroluftblasenabscheider mit variablem Anschluss für vertikale oder
horizontale Rohrleitungen, zur kontinuierlichen Entfernung von Luft- und
Mikroluftblasen aus Heiz- oder Kühlkreisläufen.
Medium Wasser u. Wasser/Glykol (50/50%).
Gehäuse in Messingausführung.
Entgasung bis auf einen Restluftanteil
von 0,4 Prozent. Entlüftung mit nicht
absperrbarem permanent Entlüftungsventil.
Inklusive Isolierung nach GEG.
Technische Daten:
Nennweite:  DN 32
Rohranschluss:  Innengewinde
Gehäuse:  Messing
Einbaulänge:  128 mm
Max. Betriebsdruck:  10 bar
Max. Vorlauftemperatur:  110 C
Max. Durchsatz:  3,6 cbm/h
Max. Fließgeschwindigk.:  1,0 m/s
Max. Druckverlust:  2,5 kPa
Inhalt:  1,12 Liter
Gewicht:  4,0 kg

komplett liefern und betriebsfertig montieren

Fabrikat:
'.........'
Typ:
'.........'
Menge: 1,000 St

**2.1.160 Schlammabscheider mit variablem Anschluss für vertikale oder horizontale**
Schlammabscheider mit variablem Anschluss für vertikale oder horizontale
Rohrleitungen. Leistungssteigernde magnetische Unterstützung durch
abnehmbaren, externen Magnet.
Medium Wasser u. Wasser/Glykol (50/50%).
Gehäuse in Messingausführung.
Schlammabscheidung bis zu einer Partikelgröße von 5 Mikrometer.
Mit abschraubbarem Gehäuseunterteil zu
Reinigungs- und Revisionsarbeiten.
Komplett mit Abschlammhahn.
Inklusive Isolierung nach GEG.
Technische Daten:
Nennweite:  DN 32
Rohranschluss:  Innengewinde
Gehäuse:  Messing
Einbaulänge:  128 mm
Max. Betriebsdruck:  10 bar
Max. Vorlauftemperatur:  110 C
Max. Durchsatz:  3,6 cbm/h
Max. Fließgeschwindigk.:  1,0 m/s
Max. Druckverlust:  2,2 kPa
Inhalt:  0,75 Liter
Gewicht:  3,6 kg

komplett liefern und betriebsfertig montieren

Fabrikat:
'.........'
Typ:
'.........'
Menge: 1,000 St

#### Titel 2.2 Pufferspeicher

**2.2.10 Pufferspeicher aus Stahlblech**
Pufferspeicher aus Stahlblech
einschl. 3 Muffen 1 1/2" für Tauchheizkörper,
4 Heizwasseranschlüsse 2 1/2,
Flansch DN180, 3 Stellfüße (einstellbar). Wärmeschutz aus 50 mm PU-Hart-
schaum mit abnehmbarem Folienmantel
(silber) auf 5 mm Weichschaumunterlage.
EU-RICHTLINIE FÜR ENERGIEEFFIZIENZ
Energieeffizienzklasse:  C
Energieeffizienzklassen-
  Spektrum:  A+ -> F
Warmhalteverlust:  100,5 W
Speichervolumen:  480,0 l
-
Speicherinhalt:  480 l
Durchmesser:  700 mm
Höhe:  1950 mm
Gewicht:  115 kg
Max. Betriebsüberdruck:  3 bar
Max. Betriebstemperatur:  95 C

komplett liefern und betriebsfertig montieren

Fabrikat:
'.........'
Typ:
'.........'
Menge: 1,000 St

**2.2.20 Elektro-Heizeinsatz mit Anschlussgehäuse**
Elektro-Heizeinsatz mit Anschlussgehäuse
inkl. Temperaturregler und STB.
Nicht geeignet für emaillierte Warmwasserspeicher.
-
Leistung:  6 kW
Anschluss:  Drehstrom 400 V
Regelbereich:  bis 80 C
Gewinde:  G 1 1/2"
Einbaulänge:  450 mm
Unbeheizte Länge:  110 mm

komplett liefern und betriebsfertig montieren

Fabrikat:
'.........'
Typ:
'.........'
Menge: 2,000 St

#### Titel 2.3 E-Heizkessel

**2.3.10 Elektro-Heizgerät zur Kombination in Verbindung**
Elektro-Heizgerät zur Kombination in Verbindung
mit Wärmepumpe mit Pufferspeichern,
zur Abdeckung von Spitzenlasten.
- Elektro-Heizgerät für den Betrieb mit
  elektrischem Strom
- Verwendung als Back-up oder Hauptwärmequelle
- Extrem leiser Betrieb
- Sicherheitsausstattung ab Werk
- Kaskadierfunktion (Kaskadenmodul erforderlich)
- Maximale Heizwasservorlauftemperatur
  bis 85 C möglich
- Ansteuerung in 6 Leistungsstufen
- Leistungsanforderung der Geräte über
  0-10 V Signal (Funktionsmodul erforderlich) oder Konstantregelung über
  optionalen Speichertemperaturfühler
- Elektrischer Anschluss: Für das Elektro-Heizgerät ist ein dreiphasiger
  Anschluss vorgesehen
- Anschluss Heizung: 3/4"
- Das Gerät eignet sich nur für eine
  Wandmontage, der Zugang zum Gerät muss
  zu Wartungszwecken von zwei Seiten
  möglich sein
-
Standard Ausrüstung:
- Montageplatte
- Geräteverkleidung
- Steuerelektronik
- Kraftelemente
- Wasserdruckschalter
- Sicherheitstemperaturbegrenzer (STB)
- Sicherheitsventil
- Heizwasserpumpe Taco
- Ausdehnungsgefäß
----------------------------------------
EU-RICHTLINIE FÜR ENERGIEEFFIZIENZ
Klasse für jahreszeitbedingte
  Raumheizungs-Energieeffizienz:  D
Energieeffizienzklassen-
  Spektrum:  A+++ -> D
Wärmenennleistung:  18 kW
Jahreszeitbedingte
  Raumheizungs-Energieeffizienz:  36 %
Schalleistungspegel
  in Innenräumen:  39 dB
-
Heizleistung:  17,82 kW
Leistungsaufnahme:  18,10 kW
Leistungsstufen:  6
Netzspannung:  3x400/230 V AC (-10/+6 %)
Nennstrom (bei 3x400/230 V AC):  26,1 A
Geräteabsicherung
  (bei 3x400/230 V AC):  32 A
Elektrische Schutzart:  IP40
Nenninhalt des Wasserraumes:  6,4 l
Maximal zulässiger Betriebsdruck:  3 bar
Mindestvolumenstrom:  130 l/h
Mindestbetriebsdruck:  0,6 bar
Maximale Temperatur Heizwasser:  85 C
Ausdehnungsgefäß:  7 l
Sicherheitsventil 1/2":  3 bar
Anschluss Vorlauf (Außengewinde):  G3/4
Anschluss Rücklauf (Außengewinde):  G3/4
Heizgerätgewicht ohne Wasser:  22 kg
Höhe:  712 mm
Breite:  416 mm
Tiefe:  273 mm
Gewicht:  28,0 kg

komplett liefern und betriebsfertig montieren

Fabrikat:
'.........'
Typ:
'.........'
Menge: 1,000 St

**2.3.20 Speicherfühler**
Speicherfühler
10K, für Elektrogerät

komplett liefern und betriebsfertig montieren

Fabrikat:
'.........'
Typ:
'.........'
Menge: 1,000 St

**2.3.30 Flexible Anschlussleitung,**
Flexible Anschlussleitung,
Vor-und Rücklaufleitung
für Elektrogerät

komplett liefern und betriebsfertig montieren

Fabrikat:
'.........'
Typ:
'.........'
Menge: 1,000 St

**2.3.40 Wartungshähne (2 Stück) DN20, 3/4" zur**
Wartungshähne (2 Stück) DN20, 3/4" zur
Aufputzmontage (Durchgangsform). Messing
vernickelt, Anschlussgewinde oben und
unten G3/4" Innengewinde, Vierkant zur
Absperrung des Heizungssystems mittels
Schraubenschlüssel SW14, Entleerungsschraube für Heizkesselseite.

komplett liefern und betriebsfertig montieren

Fabrikat:
'.........'
Typ:
'.........'
Menge: 1,000 St

**2.3.50 Schlammabscheider mit variablem**
Schlammabscheider mit variablem
Anschluss für vertikale oder horizontale
Rohrleitungen. Leistungssteigernde magnetische Unterstützung durch abnehmbaren,
externen Magnet. Schnelle und kontinuierliche Entfernung ferromagnetischer und nicht magnetischer Schmutz- und Schlammpartikel aus Heiz- oder Kühlkreisläufen.
Medium Wasser u. Wasser/Glykol (50/50%).
Gehäuse in Messingausführung.
Schlammabscheidung bis zu einer Partikelgröße
von 5 Mikrometer.
Mit abschraubbarem Gehäuseunterteil zu
Reinigungs- und Revisionsarbeiten.
Komplett mit Abschlammhahn.
Inklusive Isolierung nach GEG.
-
Technische Daten:
Nennweite:  DN 20
Rohranschluss:  Innengewinde
Gehäuse:  Messing
Einbaulänge:  90 mm
Max. Betriebsdruck:  6 bar
Max. Vorlauftemperatur:  110 C
Max. Durchsatz:  1,3 cbm/h
Max. Fließgeschwindigk.:  1,0 m/s
Max. Druckverlust:  2,1 kPa
Inhalt:  0,36 Liter
Gewicht:  2,2 kg

komplett liefern und betriebsfertig montieren

Fabrikat:
'.........'
Typ:
'.........'
Menge: 1,000 St

**2.3.60 EKR Modul mit den Zusatzfunktionen**
EKR Modul mit den Zusatzfunktionen:
- Außentemperatur-Regelung für die Vorlauftemperatur
- Externe Regelung über eine 0-10 Volt
  Spannung, Temperatur- oder Leistungsgeführt
- Externe potentialfreie Schaltung zweier Kontakte zur Begrenzung der Heizgerätleistung
- Möglichkeit des Anschlusses eines externen, potentialfreien Kontakts z.B.
  Zeitschaltuhr, zur Blockierung der
  WW-Bereitung
- Sammelstörmeldeausgang
-
Im Lieferumfang enthalten sind:
- EKR-Modul
- Verbindungskabel zum Heizgerät für Da-
  tenübertragung und Spannungsversorgung
- Außentemperatur-Fühler
- Montage- und Bedienungsanleitung
- Dübel und Schrauben zur Befestigung
  des Moduls an der Wand

komplett liefern und betriebsfertig montieren

Fabrikat:
'.........'
Typ:
'.........'
Menge: 1,000 St

**2.3.70 Systemtrennung, bestehend aus:**
Systemtrennung, bestehend aus:
PWT BU180M-1-50 Cu gel. Inkl. Konsole,
Isol., Anschl-Verschr. 2" auf 1 1/2" AG
Kupfergelöteter Plattenwärmetauscher aus
Edelstahl zur Systemtrennung.
Max. Leistung 170 kW
Eckdaten der Auslegung:
Volumenstrom primär Delta T=20 K
Volumenstrom sekundär Delta T=15 K
Druckverlust primär < 100 mbar
Druckverlust sekundär < 150 mbar
-
Temperaturpaarungen der Auslegung:
- primär 85/65 C, sekundär 75/60 C
- primär 65/45 C, sekundär 55/40 C
- primär 55/35 C, sekundär 45/30 C
-
Lieferumfang:
- Plattenwärmetauscher
- Standkonsole
- Isolierung
- 4 Verschraubungen 2" auf 1 1/2" AG
1,€ St
- Fußkonsole für PWT BU180M
1,€ St
- Anschl.-Verschraub.-Set für PWT BU180M
best. aus 4 Verschraub. 2" auf 1 1/2" AG
1,€ St
Menge: 1,000 St

**2.3.80 Kesselsicherheitsgruppe 1", Manometer**
Kesselsicherheitsgruppe 1", Manometer
Sicherheitsventil 1/2", mit Isolierung

komplett liefern und betriebsfertig montieren

Fabrikat:
'.........'
Typ:
'.........'
Menge: 1,000 St
DIN 276/2008: 421

**2.3.90 Ausdehnungsgefäß 25 l**
Ausdehnungsgefäß  25 l
für Heizung, max. 3 bar,
MAG 25/1,5 (3 bar),
Membran-Druckausdehnungsgefäß für geschlossene Heizungsanlagen nach EN12828,
Solar- und Kühlanlagen. Zulassung gemäß
EU-Druckgeräterichtlinie 2014/18/EU.
Ausführung für Wandbefestigung bzw. mit
Fußkonstruktion. Systemanschluss mit
Außengewinde. Gefäß außen kunststoffbeschichtet. Membrane nicht tauschbar.
Max. Betriebstemperatur: 120 C
Max. Betriebstemp. (Membrane): 70 C
Glykolanteil: bis 50%
Vordruck: 1,5 bar
Max. Betriebsdruck: 3 bar
-
Inhalt 25 Liter
Systemanschluss: R 3/4"
Durchmesser: 358 mm
Höhe: 356 mm

komplett liefern und betriebsfertig montieren

Fabrikat:
'.........'
Typ:
'.........'
Menge: 1,000 St
DIN 276/2008: 421

**2.3.100 Kappenventil MS 3/4" x 3/4"**
Kappenventil MS 3/4" x 3/4"
PN 10 vernickelt
Kappenventil DN20, 3/4" IG, PN 10, Messing, plombierbar. Erforderlich nach DIN
EN 12828. Zur Kontrolle, Wartung und
Austausch von Membran-Ausdehnungsgefäßen
ohne Entleeren der Anlage.
-
Material: Messing vernickelt
Nennweite: DN20
Max. Betriebsdruck: PN 10
Max. Betriebstemperatur: 130 C

komplett liefern und betriebsfertig montieren

Fabrikat:
'.........'
Typ:
'.........'
Menge: 1,000 St
DIN 276/2008: 421

**2.3.110 Heizkreis-Set ungemischt 6m Pumpe**
Heizkreis-Set ungemischt 6m Pumpe
Buderus Heizkreis-Schnellmontage-Set für
1 Heizkreis ohne Mischer DN 25 m. Stromsparpumpe, stufenlos elektronisch geregelt, Förderhöhe 6 m, mit Anschlusskabel
und steckerfertiger Verbindung zum Buderus Regelgerät. Rückschlagventil, Kugelhahn-/Thermometer-Kombination im Vor-
und Rücklauf, komplett mit hochwertigen
EPP Wärmedämmschalen schwarz.
Geeignet für Frostschutzmittel < 50%.
-
Abmessungen
Höhe: 364 mm
Breite: 290 mm
Tiefe: 190 mm
Anschluss Heizkreis: Rp 1"

komplett liefern und betriebsfertig montieren

Fabrikat:
'.........'
Typ:
'.........'
Menge: 1,000 St
DIN 276/2008: 421

**2.3.120 P2H-Wärmeerzeuger, 12 kW**
P2H-Wärmeerzeuger, 12 kW
Wärmeerzeuger zur Nutzung von
überschüssigen PV-Strom
und als Elektro-Not-Heizgerät über Bezug
von EVU-Strom.
Modulierendes Elektroheizgerät
Leistungsbereich: 0 kW
bis max. 12 kW zur Heizungsunterstützung
und Warmwasserbereitung
Direkte Heizungsunterstützung und
Warmwasserbereitung
mit Überschüssen aus produziertem
Naturstrom.
kombinierbar mit Bestandsanlagen
Fest einstellbare Vorlauftemperatur
Bestehend aus:
1 x Blechgehäuse zur Wandmontage
1 x rUVR610K Ohne Display - RSM
1 x Raum-Fernbedienung RFB 16x2 CAN-MTx2
1 x Volumenstromgeber DN 25, EVS
1 x Heizstab, 3 kW stufenlos
1 x Heizstab 9 kW 30 bis 110°C,
Sternschaltung 3-stufig
Technische Daten:
Abmaße HxBxT: 1364x460x198 mm
Gewicht: 39 kg
Max. Betriebsdruck: 6 bar (durch
Tausch des SiV)
Max. Temperatur: 90°C
Anschlüsse: 5/4"

komplett liefern und betriebsfertig montieren

Fabrikat:
'.........'
Typ:
'.........'
Menge: 1,000 St
DIN 276/2008: 421

**2.3.130 CAN-Energiezähler**
CAN-Energiezähler
mit den 3 mitgelieferten 50
Ampere Stromzangen.
Die Programmierung werksseitig.
Möglichkeiten:
- Umfangreiches Energiemanagement zur
Optimierung des
Eigenverbrauchs einer
Photovoltaikanlage,
- Lastmanagement (z.B. zur Senkung von
Lastspitzen im Gewerbe),
- Einbinden diverser Verbraucher wi
Heizstäbe, Infrarot- paneele, Waschmaschinen sowie Klima- und Lüftungs- anlagen
- Montage im Schaltschrank für 45 mm
Norm-Einbaublende
Skalierung der gemessenen Leistung
mittels Mathematik-Funktion in TAPPS2 realisierbar
- Externe klappbare Stromsensoren (nicht
enthalten) für den raschen Wechsel der Messstrecke.
Für alle drei Phasen sind Spannungs-Messeingänge
integriert. Für eine geringere Genauigkeit reicht der
Anschluss der ersten Phase
Eingänge:
- 4 Analogeingänge
- 2 Steckplätze zur direkten Anbindung
von FTS-Sensoren
oder 2 Impulseingänge
Schnittstellen:
CAN-Bus, DL-Bus, Micro SD-Karte,
CORA-Funk
Abmessungen Gehäuse (B x H): 106 x 91 mm
passend für 45 mm Norm-Einbaublende
liefern und an den Elektriker zum Einbau
in den Zählerschrank / die Unterverteilung
übergeben

komplett liefern und betriebsfertig montieren

Fabrikat:
'.........'
Typ:
'.........'
Menge: 1,000 St
DIN 276/2008: 421

**2.3.140 C.M.I. - Platinenmodul für die direkte**
C.M.I. - Platinenmodul für die direkte
Montage auf die Mutterkarte des Zentralreglers rZR16x2
zur komfortablen Anlagenüberwachung als Fernbedienung,
Datenlogging und Visualisierung aller Regler mit DL- oder CAN-Bus.
Merkmale:
- Fernwartung von CAN-Bus Geräten
- Funktionsdatenverwaltung für CAN-Bus
Geräte
- Betriebssystemverwaltung für CAN-Bus
Geräte
- Anlagenvisualisierung via PC,
Smartphone oder Tablet
- Änderung von Parametern von CAN-Bus
Geräten über die
Visualisierung
- Datenlogging über CAN-Bus oder DL-Bus
- ereignisgesteuerte Benachrichtigung
per E-Mail
- Plug & Play Lösung über Server
Lieferumfang:
1 Stk. Control and Monitoring Interface
C.M.I. als steckbare Platine
1 Stk. SD-Karte 2 GB
1 Stk. 4-poliger Stecker für den CAN-Bus
1 Stk. 3-poliger Stecker für den DL-Bus

komplett liefern und betriebsfertig montieren

Fabrikat:
'.........'
Typ:
'.........'
Menge: 1,000 St
DIN 276/2008: 421

#### Titel 2.4 Wärmeverteilung und Druckhaltung

**2.4.10 Doppelt Differenzdruckloser Verteiler**
Doppelt Differenzdruckloser Verteiler
zum Anschluss von Wärmepumpe, Pufferspeicher und Heizsystem.
Bestehend aus einem 3-Kammer Verteilerbalken mit Prüf- und Wartungsöffnung
für Einsteckrückschlagklappen (Bypass), Anschlüsse
zum Heizsystem 1 1/2", Anschluss Pufferspeicher 2", Sicherheitsbaugruppe mit
Manometer 4 bar und Sicherheitsventil 3/4", Füll- und Entleerungshahn und
Anschlussmöglichkeit für Ausdehnungsgefäß.
Lieferung inkl. Dämmschalen und Wandmontageset. Empfohlen zum Anschluss einer
Wärmepumpe mit einem Heizwasserdurchfluss bis 5 m3/h.

komplett liefern und betriebsfertig montieren

Fabrikat:
'.........'
Typ:
'.........'
Menge: 1,000 St
DIN 276/2008: 421

**2.4.48 Hocheffizienz-Nassläuferpumpe 25-40**
Hocheffizienz-Nassläuferpumpe 25-40
elektronisch geregelt, Energieeffizienzindex (EEI) = 0.
ready
Ausführungen/Funktionen/Eigenschaften:
Hocheffizienz-EC-Permanentmagnet- motortechnologie
Energieeffizienzindex (EEI) = 0.20
Regelungsarten: Konstantdruck / Fest- drehzahl /
Proportionaldruck
Integrierter Motorvollschutz
Wärmedämmschalen gem. EnEV im Lieferumfang enthalten
Integriertes Display mit Anzeige der aktuellen
Leistungsaufnahme in W
5 Jahre Garantie in Deutschland
FÖRDERMEDIUM:
Fördermedium: Heizungswasser
Medientemperaturbereich:-10 .. 110 °C
Dichte: 995.6 kg/m³
TECHNISCHE DATEN:
Förderstrom der Pumpe: 5 m³/h
Förderhöhe der Pumpe: 1 m
Temperaturklasse: 110
Prüfkennzeichen auf dem Typenschild: CE,VDE
Werkstoffe
PumpengehäuseGrauguß
EN-GJL-200
ASTM A48-200B
LaufradPES mit 30 % Glasfaseranteil
Installation
Umgebungstemperatur0 .. 40 °C
Max. Betriebsdruck10 bar
NennweiteG 1 1/2"
NenndruckPN 10
Einbaulänge180 mm
Fördermedium
Medientemperaturbereich-10 .. 110 °C
Dichte995.6 kg/m³
Elektrische Daten
Leistungsaufnahme P19 .. 50 W
Netzfrequenz50 / 60 Hz
Bemessungsspannung1 x 230 V
Maximale Stromaufnahme0.09 .. 0.46 A
Schutzart (gemäß IEC 34-5)X4D
Wärmeklasse (IEC 85)F

komplett liefern und betriebsfertig montieren

Fabrikat: '.........'
Typ: '.........'
Menge: 1,000 St

**2.4.30 Temperaturfühler NTC-10M mit Metallhülse**
Temperaturfühler NTC-10M mit Metallhülse
zum Anschluss an den Wärmepumpenmanager
Einsetzbar als Anlegefühler für gemischte Heizkreise, als Vorlauf- bzw. Speicherfühler für die Betriebsart "Bivalent
regenerativ" sowie als Warmwasser- und
Raumtemperaturfühler
Durchmesser 6 mm, Anschlussleitung 6 m.

komplett liefern und betriebsfertig montieren

Fabrikat:
'.........'
Typ:
'.........'
Menge: 1,000 St

**2.4.40 Heizkreis-Set mit Mischer mit**
Heizkreis-Set mit Mischer mit
Hocheffizienzpumpe KSB Callio,
Förderhöhe 12 m, Nenngröße DN40.
4 Kugelhähne für Vorlauf und Rücklauf.
Max. Leistung 137 kW
bis Volumenstrom 7,6 m3/h
Temperaturbereich 0 - 90 C
Max. Betriebsdruck 6 bar
Breite 410 mm
Höhe 595 mm
Tiefe 300 mm

komplett liefern und betriebsfertig montieren

Fabrikat:
'.........'
Typ:
'.........'
Menge: 1,000 St

**2.4.50 Wandmontageset für zuvor beschriebenes Heizkreis-Set.**
Wandmontageset für zuvor beschriebenes Heizkreis-Set.

komplett liefern und betriebsfertig montieren

Fabrikat:
'.........'
Typ:
'.........'
Menge: 1,000 St

**2.4.60 Koppelrelais mit Goldkontakt,**
Koppelrelais mit Goldkontakt,
komplett mit Sockel
230V, 2 Wechsler, IP20, Temp. -40 bis +70°C

komplett liefern und betriebsfertig montieren

Fabrikat:
'.........'
Typ:
'.........'
Menge: 1,000 St

**2.4.70 Membran-Ausedhnungsgefäß für geschlossene Heizungsanlagen nach EN12828,**
Membran-Ausedhnungsgefäß für geschlossene Heizungsanlagen nach EN12828,
Solar- und Kühlanlagen. Zulassung gemäß
EU-Druckgeräterichtlinie 2014/18/EU.
Ausführung für Wandbefestigung bzw. mit
Fußkonstruktion. Systemanschluss mit
Außengewinde. Gefäß außen kunststoffbeschichtet. Membrane nicht tauschbar.
Max. Betriebstemperatur: 120 C
Max. Betriebstemp. (Membrane): 70 C
Glykolanteil: bis 50%
Vordruck: 1,5 bar
Max. Betriebsdruck: 6 bar
Inhalt 50 Liter
Systemanschluss: R 3/4"
Durchmesser: 437 mm
Höhe: 493 mm

komplett liefern und betriebsfertig montieren

Fabrikat:
'.........'
Typ:
'.........'
Menge: 1,000 St

**2.4.80 Kappenventil DN20, 3/4" IG, PN 10, Messing, plombierbar,**
Kappenventil DN20, 3/4" IG, PN 10, Messing, plombierbar,
nach DIN EN 12828. Zur Kontrolle, Wartung und
Austausch von Membran-Ausdehnungsgefäßen
ohne Entleeren der Anlage.
Material: Messing vernickelt
Nennweite: DN20
Max. Betriebsdruck: PN 10
Max. Betriebstemperatur: 130 C

komplett liefern und betriebsfertig montieren

Fabrikat:
'.........'
Typ:
'.........'
Menge: 1,000 St

#### Titel 2.5 Wasseraufbereitung

**2.5.10 Anlagenbefüllung mit vollentsalztem Wasser**
Anlagenbefüllung mit vollentsalztem Wasser
Geeignet für alle Wärmeerzeuger aus Aluminium und Eisenwerkstoffen.
Kapazitäten:
8738800936
= 30 m3x grd dH, 1 Patr. P32, 16 l/min
7747208667
= 40 m3x grd dH, 1 Patr. P42, 30 l/min
7747208551
= 80 m3x grd dH, 2 Patr. P42, 30 l/min
7747208552
= 160 m3x grd dH, 2 Patr. P62, 40 l/min
7747208553
= 250 m3x grd dH, 2 Patr. P102, 40 l/min
7747208554
= 360 m3x grd dH, 3 Patr. P102, 40 l/min
7747208555:
= 840 m3x grd dH, 1 Patr. P670 330 l/min
Für eine Patrone P670 ist ein Stapler
oder ein Hubwagen notwendig.
Maße P670 = 900 x 900 x 2400
Leistungsbeschreibung:
- Lieferung der Mischbettharz-Patronen zur Vollentsalzung des Füllwassers auf Basis
Kationen-/Anionenaustauscher.
- Mitlieferung eines Füllkits zur Leihe
  mit Inhalt: Füllschlauch-Sets bestehend aus 2 Schläuchen (je 1500 mm
  lang, 3/4" Überwurfverschraubung sowie
  2 Dichtungen EPDM), Rückflussverhinderer mit Muffennippel zum Schutz vorgeschalteter Trinkwasserversorgungsleitungen beim Befüllvorgang, Lochblende
  5 l/min für Patrone P22, Leitfähigkeitsmessgerät LKM2 zur Überwachung
  der Leitfähigkeit des Füllwassers von
  <= 10 microsiemens/cm mit Adapter zur
  Einbindung in die Rohrleitung am Pa-
  tronenausgang
- 1 Pack Betriebsbücher, Montageanleitung für die VES-Patronen
- Abholung der Mischbettharz-Patrone(n)
  und des Füllkits
- Patrone P670 mit Gewindeanschlüssen G1
  1/2 flachdichtend, weiterer Anschluss
  dann bauseits
----------------------------------------
Leistungen, die durch den Heizungsbauer/
Installateur zu erbringen sind:
- Betriebsbereiter Leitungswasseranschluss
- Befüllung, Entlüftung und Druckprobe
  der Heizungsanlage
- Kontrolle des Füllwassers während des
  Füllwasservorgangs mit dem Leitfähigkeitsmessgerät (maximale Leitfähigkeit
  von <= 10 microsiemens/cm
- Eventueller Wechsel der Patronen vor
  Ort, wenn mehrere Patronen gebraucht
  werden.
- Ausstellen des Betriebsbuches
- Kennzeichnung der Anlage mit Aufkleber
  für vollentsalztes Füllwasser
- Benachrichtigung von Buderus, wann die
  Patronen wieder abgeholt werden können
----------------------------------------
Hinweis zur Kapazität:
Die max. Füllmenge der Dienstleistung
kann wie folgt ermittelt werden:
Wassermenge in L =
Kapazität der Patrone (Lx grd dH) /
Gesamthärte Trinkwasser (grd dH)
Wassermenge in m3 =
Kapazität der Patrone (m3x grd dH) /
Gesamthärte Trinkwasser (grd dH)
----------------------------------------
In einigen Wassergebieten mit höherem
Natrium-/Salzanteil ist es sinnvoll, die
reale Wassermenge der Patronen über die
Leitfähigkeit (Gesamtsalzgehalt) des
Füllwassers zu ermitteln. Die Leitfähigkeit erfasst, im Gegensatz zur Gesamthärte, alle im Wasser vorkommenden Ionen
(Salze). Man misst die Leitfähigkeit des
Ausgangswassers in microsiemens/cm. Die
Wassermenge der Patronen kann damit genauer ermittelt werden:
Wassermenge in L =
(Kapazität der Patr. (Lx grd dH) x 30)/
Leitfähigkeit des Trinkwasser (microsiemens/cm
Wassermenge in m3 =
(Kapazität der Patr. (m3x grd dH) x 30)/
Leitfähigkeit des Trinkwasser (microsiemens/cm.
----------------------------------------
Bis 1,5 m3 bei 20 grd dH  8738800936
Max. Kapazität bis zu 30 m3x grd dH
-
Bis 2 m3 bei 20 grd dH  7747208667
Max. Kapazität bis zu 40 m3x grd dH
-
Bis 4 m3 bei 20 grd dH  7747208551
Max. Kapazität bis zu 80 m3x grd dH
-
Ab 4-8 m3 bei 20 grd dH  7747208552
Max. Kapazität bis zu 160 m3x grd dH
-
Ab 8-12 m3 bei 20 grd dH  7747208553
Max. Kapazität bis zu 240 m3x grd dH
-
Ab 12-16 m3 bei 20 grd dH  7747208554
Max. Kapazität bis zu 360 m3x grd dH
-
Ab 16-40 m3 bei 20 grd dH  7747208555
Max. Kapazität bis zu 840 m3x grd dH

komplett liefern und betriebsfertig montieren

Fabrikat:
'.........'
Typ:
'.........'
Menge: 1,000 St

**2.5.20 Patrone Nachfüllkombination, bestehend aus:**
Patrone Nachfüllkombination, bestehend aus:
VES Patrone
- Vollentsalzungspatrone auf Basis von Mischbettharz zur Befüllung von
Heizungsanlagen gemäß VDI2035
- Kapazität 4000 L* Grad dH, entspricht
  vollentsalztem Wasser mit 10 microS/cm
  von 200 L bei 20 Grad dH
- Integrierter Wassermengenbegrenzer in
  der VES Patrone mit 80 l/h
- Nachfüllbar
- Verschlussstopfen 2 Zoll
- Max. Betriebsdruck 6 bar
- Betriebstemperatur Min/Max 5/55 C
- Ein Magnetventil von automatischen Be-
  füllstationen ist in Fliessrichtung
  des Füllwassers immer vor der Wasseraufbereitungspatrone einzubauen
----------------------------------------
VES Füllkopf mit digitaler Displayanzeige
- Material Messing
- Mit Wandhalter und Isolierung
- Wasserflussrichtung am Füllkopf gekennzeichnet
- Verschraubungen mit Schutzsieb gegen
  Harzaustritt im Schadensfall
- Digitale Kapazitätskontrolle
- Anzeige des aktuellen Messwertes
- Integrierter elektronischer Wasserzähler mit Anzeige der Restwassermenge
- Unterdrückung des Gegenioneneffektes
  in den Stillstandszeiten
- Batterielaufzeit ca. 2 Jahre, CR2450
- Integrierter Wartungshahn auf der Ausgangsseite
- Mit Betriebsbuch und VES Aufkleber
----------------------------------------
- Füllkombination NFK.2 für die automatische Be- und Nachfüllung von Heizungsanlagen nach EN12828
- Sicherheitsarmatur gem. EN1717 Ausführung BA für Flüssigkeitskategorie 4
  (Heizungswasser mit Inhibitoren)
- Ein- und ausgangsseitige Kugelhähne,
  Systemtrenner BA, mit integriertem
  Schmutzfilter, Druckminderer, Manometer und Isolierung
- Mit Gewindetüllen R1/2 und Übergangsstück G3/4 für alle Logafix VES Pa-
  tronen mit 3/4 Zoll Anschluss
- Max. 10 bar
- Einstellbereich 1,5 - 4 bar

komplett liefern und betriebsfertig montieren

Fabrikat:
'.........'
Typ:
'.........'
Menge: 1,000 St

#### Titel 2.6 Rohrleitungen

**2.6.10 Edelstahl Systemrohr CrNi 1.4301 d15x1**
*** Zu bezuschlagende Position
Edelstahl Systemrohr CrNi 1.4301 d18x1
Verwendungszwecke
Für Fernwärmeheizungswasser <= 120 GC
Technische Eigenschaften
- Werkstoff: CrNi-Stahl 1.4301 (DIN EN 10088)
- Wärmeausdehnung: 0.016 mm/(m·K)
- Wärmeleitfähigkeit Rohr (W/(m·K)): 15W/(m·K)
DN12

komplett liefern und betriebsfertig montieren

Fabrikat:
'.........'
Typ:
'.........'
Menge: 12,000 m
DIN 276/2008: 422

**2.6.20 wie vor, jedoch 18 x 1.0 mm**
*** Zu bezuschlagende Position
wie vor, jedoch DN 15
komplett liefern und betriebsfertig montieren
Menge: 10,000 m
DIN 276/2008: 422

**2.6.30 wie vor, jedoch 22 x 1.5 mm**
*** Zu bezuschlagende Position
wie vor, jedoch DN 20
komplett liefern und betriebsfertig montieren
Menge: 16,000 m
DIN 276/2008: 422

**2.6.40 wie vor, jedoch 28 x 1.5 mm**
*** Zu bezuschlagende Position
wie vor, jedoch DN 25
komplett liefern und betriebsfertig montieren
Menge: 24,000 m
DIN 276/2008: 422

**2.6.50 wie zuvor,jedoch 35 x 1.5 mm**
*** Zu bezuschlagende Position
wie zuvor,jedoch DN 32
komplett liefern und betriebsfertig montieren
Menge: 42,000 m
DIN 276/2008: 422

**2.6.60 wie zuvor,jedoch 42 x 1.5 mm**
*** Zu bezuschlagende Position
wie zuvor,jedoch DN 40
komplett liefern und betriebsfertig montieren
Menge: 10,000 m
DIN 276/2008: 422

**2.6.70 Zuschlag für Form- und Verbindungsstücke**
*** Zuschlagsposition auf die gekennzeichneten Positionen
DIN 276/2008: 422

**2.6.80 Zuschlag für Befestigungen**
*** Zuschlagsposition auf die gekennzeichneten Positionen
DIN 276/2008: 422

**2.6.90 Isolierhalbschalen DN 12 - DN 32**
Isolierhalbschalen zur Wärmedämmung von Rohrleitungen
nach Energie-Einsparverordnung, Rohrschalen aus
konzentrisch gewickelter Steinwolle mit einer
gitternetzverstärkten, reißfesten Alu-Sandwich-Folie
und selbstklebender Überlappung (Längsnaht) kaschiert,
einseitig aufgeschlitzt, zur leichteren Montage auf
der Innewandung eingesägt,
einschließlich Bogenformstücke und Verschnitte
Dämmstoffkennziffer: 12.08.11.99.99 nach AGI Q 132
Baustoffklasse: nichtbrennbar A2 nach DIN 4102
Wärmeleitfähigkeit : 0.035 W/mK
Hergestellt in AS-Qualität: AGI Q 135
Hydrophobierung: nach AGI Q 136
Güteüberwachung : nach VDI 2055
DN 12 - DN 32
Dämmschichtdicke: 20 mm
Typ : Heizungsrohrschale

komplett liefern und betriebsfertig montieren

Fabrikat:
'..........'
Typ:
'..........'
Menge: 104,000 m
DIN 276/2008: 422

**2.6.100 wie vor, jedoch DN 40 - DN 65**
*** Zu bezuschlagende Position
wie vor, jedoch DN 40 - DN 65

komplett liefern und betriebsfertig montieren
Menge: 44,000 m
DIN 276/2008: 422

**2.6.110 Absperrventil mit Entleerung DN 32**
Absperrventil mit Entleerung DN 32
Mit vollem Durchgang, Messing vernickelt Kugel
Messing, verchromt, Dichtschalen aus PTFE,
O-Ring-Abdichtung
aus Viton, Nenndruck PN 20 für Kaltwasser,
PN 16 für Medien bis 100 C, Hebelgriff aus Aluminium,
beiderseits Innengewinde

komplett liefern und betriebsfertig montieren

Fabrikat:
'..........'
Typ:
'..........'
Menge: 2,000 St
DIN 276/2008: 422

**2.6.120 Absperrventil mit Entleerung DN 25**
Absperrventil mit Entleerung DN 25
Mit vollem Durchgang, Messing vernickelt Kugel
Messing, verchromt, Dichtschalen aus PTFE,
O-Ring-Abdichtung
aus Viton, Nenndruck PN 20 für Kaltwasser,
PN 16 für Medien bis 100 C, Hebelgriff aus Aluminium,
beiderseits Innengewinde

komplett liefern und betriebsfertig montieren

Fabrikat:
'..........'
Typ:
'..........'
Menge: 2,000 St
DIN 276/2008: 422

**2.6.130 Strangdifferenzdruckregler DN 32**
Strangdifferenzdruckregler DN 32
Regler ohne Fremdenergie zur Einhaltung eines
einstellbaren Differenzdrucksollwertes mit
Einstellskala. Ventil bei steigendem Druck schließend.
Einbau nur in den Rücklauf. Durch interne
Druckimpulsführung nur eine Impulsleitung
erforderlich. Entleerungshahn und integrierte
Strangabsperrung mit blauem Handrad,
Impulsleitung 1,5 m mit Anschlussnippel
Rp 1/16,
mit schwarze Isolierschale aus EPP bis 120°C.
Gehäuse aus Messing
Anschluss: Innen- oder Außengewinde
Druckstufe PN 16
max. Wassertemperatur: 120 C
max. Differenzdruck: 2,5 bar
Differenzdruck-Sollwert: 0,2 - 0,6 bar
Nennweite: DN 32
Kvs: 6,3 m3/h

komplett liefern und betriebsfertig montieren

Fabrikat:
'..........'
Typ:
'..........'
Menge: 1,000 St
DIN 276/2008: 422

**2.6.140 Strangdifferenzdruckregler DN 25**
Strangdifferenzdruckregler DN 25
Regler ohne Fremdenergie zur Einhaltung eines
einstellbaren Differenzdrucksollwertes mit
Einstellskala. Ventil bei steigendem Druck schließend.
Einbau nur in den Rücklauf. Durch interne
Druckimpulsführung nur eine Impulsleitung
erforderlich. Entleerungshahn und integrierte
Strangabsperrung mit blauem Handrad,
Impulsleitung 1,5 m mit Anschlussnippel
Rp 1/16,
mit schwarze Isolierschale aus EPP bis 120°C.
Gehäuse aus Messing
Anschluss: Innen- oder Außengewinde
Druckstufe PN 16
max. Wassertemperatur: 120 C
max. Differenzdruck: 2,5 bar
Differenzdruck-Sollwert: 0,2 - 0,6 bar
Nennweite: DN 25
Kvs: 4 m3/h

komplett liefern und betriebsfertig montieren

Fabrikat:
'..........'
Typ:
'..........'
Menge: 1,000 St
DIN 276/2008: 422

**2.6.150 Strangabsperr- u.Meßventil DN 32**
Strangabsperr- und Meßventil
für Strangdifferenzdruckregler,
vorbereitet für den Anschluß der Impulsleitung. Bietet
die Möglichkeit der Strangabsperrung und
Durchflußmessung, Einbau im Vorlauf, Absperrung mit
rotem Handrad
Incl. Isolierschale bis 120 Grad C. Gehäuse aus
Messing Druckstufe PN 16
max. Wassertemperatur: 120 Grad C,
max. Differenzdruck: 1,5 bar
DN 32

komplett liefern und betriebsfertig montieren

Fabrikat:
'..........'
Typ:
'..........'
Menge: 1,000 St
DIN 276/2008: 422

**2.6.160 Strangabsperr- u.Meßventil DN 25**
Strangabsperr- und Meßventil
für Strangdifferenzdruckregler,
vorbereitet für den Anschluß der Impulsleitung. Bietet
die Möglichkeit der Strangabsperrung und
Durchflußmessung, Einbau im Vorlauf, Absperrung mit
rotem Handrad
Incl. Isolierschale bis 120 Grad C. Gehäuse aus
Messing Druckstufe PN 16
max. Wassertemperatur: 120 Grad C,
max. Differenzdruck: 1,5 bar
DN 25

komplett liefern und betriebsfertig montieren

Fabrikat:
'..........'
Typ:
'..........'
Menge: 1,000 St
DIN 276/2008: 422

#### Titel 2.7 Titel Fußbodenheizung

**2.7.10 Dämmrolle aus Polystyrolschaum**
Dämmrolle aus Polystyrolschaum
EPS DES sm nach DIN EN 13163. Mit Wärme-
und Trittschalldämmung sowie reißfester
und wasserdichter Gewebeverbundfolie.
Mit aufgedrucktem Verlegeraster und einseitiger Folienüberlappung.
Druckspannung/ -festigkeit 5,0 kPa.
Wärmedurchlasswiderstand 0,75 m2k/W.
-
Technische Daten
Länge:  10000 mm
Breite:  1000 mm
Höhe:  30 mm

komplett liefern und betriebsfertig montieren

Fabrikat:
'.........'
Typ:
'.........'
Menge: 771,000 m²

**2.7.20 Klebeband zur Befestigung und**
Klebeband zur Befestigung und
Abdichtung von Schnitt- und Stoßkanten.
Kompatibel mit dem Logafix Handabroller.
Breite: 50 mm, 1 Rolle = 66 m.
VPE 1 Stück

komplett liefern und betriebsfertig montieren

Fabrikat:
'.........'
Typ:
'.........'
Menge: 16,000 St

**2.7.30 Estrichmessstelle zur Entnahme**
Estrichmessstelle zur Entnahme von Estrichproben
bei Restfeuchtebestimmungen.
Für Heizestrich gem. DIN EN 1264 geeignet.
5-teilig (1 x Messstellenplatte, 4 x Messstellenhalter).
Empfehlung: 1 Messstellen-Set pro Raum
(bis 60 m2).
VPE 1 Stück

komplett liefern und betriebsfertig montieren

Fabrikat:
'.........'
Typ:
'.........'
Menge: 16,000 Set

**2.7.40 Randdämmstreifen zur schallbrückenfreien Verlegung von schwimmenden**
Randdämmstreifen zur schallbrückenfreien Verlegung von schwimmenden
Estrichen und Fließestrichen sowie FBH-Estrichen.
Aus extrudiertem PolyethylenSchaumstoff, geschlossenzellig mit
angeschweißter Lasche aus PE-Folie.
Höchste Elastizität, reißfest, keine Wasseraufnahme.
Klebestreifen auf der Rückseite
zur einfachen Montage. 100 % HFCKW- und
HFKW-frei. Dichte: 22 kg/m3.
VPE 1 Rolle
-
Technische Daten
Länge:  25000 mm
Breite:  150 mm
Höhe:  8 mm

komplett liefern und betriebsfertig montieren

Fabrikat:
'.........'
Typ:
'.........'
Menge: 36,000 St

**2.7.50 Trennschutzfolie als Abdeckfolie**
Trennschutzfolie als Abdeckfolie
oder auch Trennschicht zwischen Wärmedämmung und Estrich (mind. 0,2 mm dick).
Stärke 0,2 mm, Gewicht: 15 kg pro Rolle,
Transportlänge 1 m.
VPE 100 m2

komplett liefern und betriebsfertig montieren

Fabrikat:
'.........'
Typ:
'.........'
Menge: 900,000 m²

**2.7.60 PUR-THERM Gebundene Schüttung gem.DIN**
PUR-THERM Gebundene Schüttung gem.DIN
EN 18560-2 (1 Sack = 100 Liter)
Gebundene Schüttung gem. DIN EN 18560-2 aus Hanfspänen mit
lösungsmittelfreiem Bitumenfilm zur "Verklebung" der Bestandteile.

komplett liefern und betriebsfertig montieren

Fabrikat:
'.........'
Typ:
'.........'
Menge: 16,000 Pak

**2.7.70 Logafloor Dehnungsfugenschutzrohr 400mm für Rohre bis 18mm Artikel-Nr. 7738322517**
Dehnungsfugenschutzrohr zur Verwendung mit dem Dehnfugenprofil.
Geschlitztes Wellrohr für Heizrohre bis d: 17 mm. Länge 400 m.
VPE 50 Stück

komplett liefern und betriebsfertig montieren

Fabrikat:
'.........'
Typ:
'.........'
Menge: 120,000 St

**2.7.80 Tackernadel**
Tackernadel
Anwendbar für Rohre bis maximal 20 mm Durchmesser.
Je 50 Stück magaziniert, im Karton verpackt.
VPE 1000 Stück

komplett liefern und betriebsfertig montieren

Fabrikat:
'.........'
Typ:
'.........'
Menge: 20,000 Pak

**2.7.90 Logafix KLV für Kunststoffrohre 17x2 mm je Satz = 2 Stück Artikel-Nr. 7738318931**
Logafix KLV für Kunststoffrohre 17x2 mm
je Satz = 2 Stück
Menge: 60,000 ST

**2.7.100 Winkelspange aus Kunststoff zur Umlenkung des Heizrohres**
Winkelspange aus Kunststoff zur Umlenkung des Heizrohres
im Bereich von Deckendurchbrüchen,
Verteilerzuführungen, etc. Für Heizrohre bis d: 18 mm.
VPE 50 Stück

komplett liefern und betriebsfertig montieren

Fabrikat:
'.........'
Typ:
'.........'
Menge: 120,000 St

**2.7.110 Aufputzverteilerschrank in Kom-paktausführung, Bautiefe 140 mm.**
Aufputzverteilerschrank in Kom-paktausführung, Bautiefe 140 mm.
Bestehend aus sendzimierverzinktem Rückwandstahlblech und abnehmbarem  Frontgehäuse mit allseitiger weißer Pulverbeschichtung (ähnlich RAL 9016). Stecktür
mit verchromtem Drehschloss. Höhenverstellbare Standfüße, hierdurch Höhe von
700 bis 845 mm einstellbar. Mit abnehm-
und verstellbarer Rohrumlenkleiste sowie
Universalschienen, geeignet zur einfachen Montage von Heizkreisverteilern
bzw. Verrohrungskomponenten.
-
Typ:  O/AP 91-70-14
Art.-Nr.:  31300114
-
Breite:  910 mm
Höhe:  700-845 mm
Tiefe:  140 mm

komplett liefern und betriebsfertig montieren

Fabrikat:
'.........'
Typ:
'.........'
Menge: 2,000 St

**2.7.120 Heizkreisverteiler aus korrosionsbeständigem Edelstahl.**
Heizkreisverteiler aus korrosionsbeständigem Edelstahl.
12 Heizkreise
BxHxT: 695 x 320 x 67 mm
Vor- und Rücklaufbalken anschlussfertig mit Spezialverteilerhaltern
und Schalldämmeinlage gemäß DIN 4109.
Vorlaufbalken je Abgang mit integriertem Durchflussmengenmesser,
Einstellbereich 0-5 l/min (Memoryfunktion) inklusive
Schauglas und Absperrfunktion.
Rücklaufbalken je Abgang mit integriertem Regelventil zur Feinregulierung der
Wassermenge inkl. Schutzkappe.
Ventiltechnik gemäß DIN EN 1264-4
Für Stellantriebe M30 x 1,5
Abgänge primär auf 1" Überwurfmutter flachdichtend
Abgänge sekundär auf 3/4" AG (Eurokonus)
Max. Betriebsdruck: 4 bar
Max. Betriebstemperatur: 70 C
Einbaulage beliebig
Im Verteilerbalken integrierter SFEE-Hahn mit Entlüftungs-, Füll-, Spül- und
Entleervorrichtung.
Inkl. standard Schraubenset zur Befestigung an der Wand
Inkl. Wohnraumetiketten
Im Karton verpackt, Verteilerhalter lose

komplett liefern und betriebsfertig montieren

Fabrikat:
'.........'
Typ:
'.........'
Menge: 3,000 St

**2.7.130 Kugelhahnset 3/4" horizontal**
Kugelhahnset 3/4" horizontal
für Heizkreisverteiler ohne Wärmezählerverrohrung.
Für den horizontalen Primäranschluss
2 Kugelhähne 3/4" für Vor- und Rücklauf
Material: Press-Messing CW617N
Flachdichtungen Centelen WS 3825
Max. Betriebsdruck: 6 bar
Max. Betriebstemperatur: 80 C
Max. Volumenstrom: 2,14 m3/h
Primäranschluss: 3/4" IG
Sekundäranschluss: 1" AG fld.
lose im Schutzkarton verpackt
BxHxT:  52 x 272 x 43 mm

komplett liefern und betriebsfertig montieren

Fabrikat:
'.........'
Typ:
'.........'
Menge: 5,000 St

**2.7.140 Aufputzverteilerschrank in Kom-**
Aufputzverteilerschrank in Kompaktausführung, Bautiefe 140 mm.
Bestehend aus sendzimierverzinktem Rückwandstahlblech und abnehmbarem  Frontgehäuse mit allseitiger weißer Pulverbeschichtung (ähnlich RAL 9016). Stecktür
mit verchromtem Drehschloss. Höhenverstellbare Standfüße, hierdurch Höhe von
700 bis 845 mm einstellbar. Mit abnehm-
und verstellbarer Rohrumlenkleiste sowie
Universalschienen, geeignet zur einfachen Montage von Heizkreisverteilern
bzw. Verrohrungskomponenten.
-
Typ:  O/AP 106-70-14
Art.-Nr.:  31300115
-
Breite:  1060 mm
Höhe:  700-845 mm
Tiefe:  140 mm

komplett liefern und betriebsfertig montieren

Fabrikat:
'.........'
Typ:
'.........'
Menge: 1,000 St

**2.7.150 Heizkreisverteiler aus korrosionsbeständigem Edelstahl.**
Heizkreisverteiler aus korrosionsbeständigem Edelstahl.
14 Heizkreise
BxHxT: 795 x 320 x 67 mm
Vor- und Rücklaufbalken anschlussfertig mit Spezialverteilerhaltern und Schalldämmeinlage gemäß DIN 4109.
Vorlaufbalken je Abgang mit integriertem
Durchflussmengenmesser, Einstellbereich
0-5 l/min (Memoryfunktion) inklusive
Schauglas und Absperrfunktion.
Rücklaufbalken je Abgang mit integriertem Regelventil zur Feinregulierung der
Wassermenge inkl. Schutzkappe.
Ventiltechnik gemäß DIN EN 1264-4
Für Stellantriebe M30 x 1,5
Abgänge primär auf 1" Überwurfmutter flachdichtend
Abgänge sekundär auf 3/4" AG (Eurokonus)
Max. Betriebsdruck: 4 bar
Max. Betriebstemperatur: 70 C
Einbaulage beliebig
Im Verteilerbalken integrierter SFEE-Hahn mit Entlüftungs-, Füll-, Spül- und
Entleervorrichtung.
Inkl. standard Schraubenset zur Befestigung an der Wand
Inkl. Wohnraumetiketten
Im Karton verpackt, Verteilerhalter lose

komplett liefern und betriebsfertig montieren

Fabrikat:
'.........'
Typ:
'.........'
Menge: 1,000 St

**2.7.160 Logafix Unterputz Verteilerschrank, be-**
Logafix Unterputz Verteilerschrank, bestehend aus verzinktem Unterkasten mit
Schutzkarton für Rohbauphase.
Seitlich stufenlos ausbrechbare Spezialausstanzungen zwecks optimalem Anschluss
an die Verrohrung. Öffnungen im oberen
Bereich zur einfachen Kabeldurchführung.
Rahmen und Tür ermöglichen konstruktiv
einen putz- und wandbündigen Abschluss.
Stecktür mit verchromtem Drehschloss.
Rahmen vertikal nach unten ausziehbar
zur optimalen Anpassung. Sichtbare Teile, bestehend aus Rahmen und Tür, sind
weiß pulverbeschichtet, ähnlich RAL 9016
und tiefenverstellbar. Zusätzlich mit
höhenverstellbaren Standfüssen und optischer Sichtanzeige zur optimalen An-
passung an die Fußbodenaufbauhöhe und
mit verstellbarer Rohrumlenkleiste.
-
Breite:  760 mm
Höhe:  740-855 mm
Tiefe:  110-160 mm

komplett liefern und betriebsfertig montieren

Fabrikat:
'.........'
Typ:
'.........'
Menge: 1,000 St

**2.7.170 Heizkreisverteiler aus korrosionsbeständigem Edelstahl.**
Heizkreisverteiler aus korrosionsbeständigem Edelstahl.
10 Heizkreise
BxHxT: 595 x 320 x 67 mm
Vor- und Rücklaufbalken anschlussfertig mit Spezialverteilerhaltern und Schalldämmeinlage gemäß DIN 4109.
Vorlaufbalken je Abgang mit integriertem Durchflussmengenmesser, Einstellbereich
0-5 l/min (Memoryfunktion) inklusive Schauglas und Absperrfunktion.
Rücklaufbalken je Abgang mit integriertem Regelventil zur Feinregulierung der
Wassermenge inkl. Schutzkappe.
Ventiltechnik gemäß DIN EN 1264-4
Für Stellantriebe M30 x 1,5
Abgänge primär auf 1" Überwurfmutter flachdichtend
Abgänge sekundär auf 3/4" AG (Eurokonus)
Max. Betriebsdruck: 4 bar
Max. Betriebstemperatur: 70 C
Einbaulage beliebig
Im Verteilerbalken integrierter SFEE-Hahn mit Entlüftungs-, Füll-, Spül- und
Entleervorrichtung.
Inkl. standard Schraubenset zur Befestigung an der Wand
Inkl. Wohnraumetiketten
Im Karton verpackt, Verteilerhalter lose

komplett liefern und betriebsfertig montieren

Fabrikat:
'.........'
Typ:
'.........'
Menge: 1,000 St

**2.7.180 Logafix Unterputz Verteilerschrank, be-**
Logafix Unterputz Verteilerschrank, bestehend aus verzinktem Unterkasten mit
Schutzkarton für Rohbauphase.
Seitlich stufenlos ausbrechbare Spezialausstanzungen zwecks optimalem Anschluss
an die Verrohrung. Öffnungen im oberen
Bereich zur einfachen Kabeldurchführung.
Rahmen und Tür ermöglichen konstruktiv
einen putz- und wandbündigen Abschluss.
Stecktür mit verchromtem Drehschloss.
Rahmen vertikal nach unten ausziehbar
zur optimalen Anpassung. Sichtbare Teile, bestehend aus Rahmen und Tür, sind
weiß pulverbeschichtet, ähnlich RAL 9016
und tiefenverstellbar. Zusätzlich mit
höhenverstellbaren Standfüssen und optischer Sichtanzeige zur optimalen An-
passung an die Fußbodenaufbauhöhe und
mit verstellbarer Rohrumlenkleiste.
-
Breite:  910 mm
Höhe:  740-855 mm
Tiefe:  110-160 mm

komplett liefern und betriebsfertig montieren

Fabrikat:
'.........'
Typ:
'.........'
Menge: 1,000 St

**2.7.190 Stellantrieb elektrisch zur Ansteuerung von Heizkreisverteilern**
Stellantrieb elektrisch zur Ansteuerung von Heizkreisverteilern
zur Regelung von Flächenheizsystemen.
Einfache Montage, geräuschloser Betrieb,
vorkonfektioniertes Anschlusskabel.
Spannung 230 V, stromlos geschlossen.
Schutzart IP54. Anschluss M30 x 1,5 mm.
VPE 1 Stück

komplett liefern und betriebsfertig montieren

Fabrikat:
'.........'
Typ:
'.........'
Menge: 60,000 St

**2.7.200 Raumthermostat elektrisch zur Ansteuerung von Stellantrieben**
Raumthermostat elektrisch zur Ansteuerung von Stellantrieben
zur Regelung von Flächenheizsystemen.
Zur Aufputzmontage geeignet.
Spannung 230 V, für stromlos geschlossene Stellantriebe, Schutzart IP 51,
weiß. Mit Montagezubehör.
Einstellbereich: 10-30 Gr C
VPE 1 Stück

komplett liefern und betriebsfertig montieren

Fabrikat:
'.........'
Typ:
'.........'
Menge: 19,000 St

**2.7.210 Regelklemmleiste elektrisch zur**
Regelklemmleiste elektrisch zur
Verdrahtung von max. 8 Raumthermostaten
und max. 16 Stellantrieben. Mit Pumpenlogik, Spannung 230 V, Schutzart IP21,
weiß. Mit Montagezubehör.
VPE 1 Stück

komplett liefern und betriebsfertig montieren

Fabrikat:
'.........'
Typ:
'.........'
Menge: 6,000 St

**2.7.220 Heizrohr aus Polyethylen nach DIN 4721 mit erhöh-**
Heizrohr aus Polyethylen nach DIN 4721 mit erhöhter Temperaturbeständigkeit, superflexibel.
Basismaterial hochwertiges PE-RT Typ 1
nach DIN 16833/34 mit EVOH-Sperrschicht
diffusionsdicht nach DIN 4726/29.
Max. Betriebstemperatur +95 C
Dauerbetriebstemperatur +80 C
Betriebsdruck 6 bar
Flexibel verlegbar auch unter 0 C
Biegeradius: 5 x d
Dimension: 17 x 2 mm
Rollenlänge: 500 m

komplett liefern und betriebsfertig montieren

Fabrikat:
'.........'
Typ:
'.........'
Menge: 5800,000 m

**2.7.230 Dehnstreifen zur Ausbildung von**
Dehnstreifen zur Ausbildung von
Dehnungsfugen bei Estrichflächen.
Mit Kunststoff-T-Steg (selbstklebend).
PE-Streifen 100 x 10 mm.
VPE 20 m

komplett liefern und betriebsfertig montieren

Fabrikat:
'.........'
Typ:
'.........'
Menge: 42,000 m

### Abschnitt 3 Lüftungsanlagen

#### Titel 3.1 Abluftanlage und Zubehör

**3.1.10 Ventilatoreinsatz, Präsenzmelder und Nachlauf V = 60 cbm/h**
Ventilatoreinsatz,
Präsenzmelder und Nachlauf V = 60 cbm/h
Spiralgehäuse mit Radial-Laufrad, Schallschutz entspr.
DIN 4109 T.2.
Werkzeuglose Einschubmontage unter gleichzeitigem elektrischem Kontaktschluss der Steckkupplung.
Luftfilter (Klasse G2) als Dauerfilter unter der aufklappbaren, geschlossenen Frontplatte.
Integrierte Filter-Verschmutzungsanzeige mit optischem Warnhinweis für
anstehende Reinigung.
Steuerung: durch eingebauten Präsenzsensor, keine
Schalterbetätigung erforderlich,
Nachlaufzeit ca. 15 Min.,elektrischer
Anschluss an nächstgelegener
Verteilerdose.
Leistung: Planmäßiger Volumenstrom = 60 m3/h
bei 260 Pa Druckreserve.
Geräusch: Schalldruck bei AL = 10m2 = 35 dB(A)
Schallleistung 39 dB(A)
Schutzart: IPX5 (strahlwassergeschützt), schutzisoliert, geeignet zum Einbau im
Bereich 1 von Nassräumen
Elektrische Daten:
230 V, 50 Hz, 18 Watt,
Zuleitung: NYM-0, 2x1,5mm2

komplett liefern und betriebsfertig montieren

Fabrikat:
'.........'
Typ:
'.........'
Menge: 9,000 St

**3.1.20 Unterputzgehäuse universal**
Unterputzgehäuse universal ohne Brandschutz

Zur Lüftung von Bõdern und Toiletten,
UNTERPUTZ-MONTAGE

in Flachbauweise zur Aufnahme eines
Ventilatoreinsatzes für Einbau in Installationsschacht, Vorwandsysteme,
Wand oder Decke.
Ausblasstutzen DN 80mm nach oben, links
oder rechts abgehend; durch Umstecken
auch rückseitig positionierbar.
Integrierte luftdichte Rückluftsperrklappe, wartungsfrei.
Anschlussmöglichkeit für Zweitraumlüftung oder WC-Becken-Anbindung über
Spülrohr DN50/40/30 (seitlich links,
rechts oder unten).
Universalgehõuse aus schlagfestem
Kunststoff, Alpinweiß, Brandklasse B2
mit rückseitigen Befestigungs-Nuten zur
Aufnahme der Montagehalterung.
Lieferung einschließlich Putzdeckel für
die Rohbauphase.
Maße: B/H/T 230x230x89mm.

Allgemeine bauaufsichtliche DIBt-
Zulassung Nr. Z-51.1-193.

komplett liefern und betriebsfertig montieren

Fabrikat:
'.........'
Typ:
'.........'
Menge: 9,000 St

**3.1.30 Vorwandadapter**
Vorwandadapter für raumseitigen UP-Gehäuseeinschub in
bepl. Wände u.Schächte

Vorwandadapter, für den raumseitigen
Gehäuseeinschub in beplankte Schächte
und Vorwände.

komlett liefern und betriebsfertig montieren
Menge: 4,000 St

**3.1.40 Wickelfalzrohr DN 80**
Wickelfalzrohr DN 80
Aluminiumflexrohr 400 mm
Vollflexibles Lüftungsrohr aus zweilagiger Polyesterfolie, aluminiumbeschichtet. Eingearbeitete Federspirale zur
Versteifung. Kleinstmöglicher Biegeradius, beliebig rückbiegbar, keine Ma-
terialermüdung, keine Undichtigkeit.
Keine Giftgas Abgabe im Brandfall,
selbstverlöschend. Einsatztemperatur von
-20 Grad C bis 120 Grad C, maximaler Be-
triebsdruck 2500 Pa, max. Strömungsgeschwindigkeit 30 m/s.

komplett liefern und betriebsfertig montieren

Fabrikat:'..........''
Typ:'..........''
Menge: 19,000 m

**3.1.50 Wickelfalzrohr, jedoch DN 100**
wie zuvor, jedoch DN 100

komplett liefern und betriebsfertig montieren
Menge: 15,000 m

**3.1.60 Wikelfalzrohr, jedoch DN 125**
wie zuvor, jedoch DN 125

komplett liefern und betriebsfertig montieren
Menge: 8,000 m

**3.1.70 wie zuvor, jedoch Abzweig DN 80/80**
Abzweig DN 80/80

komplett liefern und betriebsfertig montieren
Menge: 1,000 St

**3.1.80 wie zuvor, jedoch Abzweig DN 80/100**
Abzweig DN 80/100

komplett liefern und betriebsfertig montieren
Menge: 1,000 St

**3.1.90 wie zuvor, jedoch Abzweig DN 80/125**
Abzweig DN 80/125

komplett liefern und betriebsfertig montieren
Menge: 1,000 St

**3.1.100 wie zuvor, jedoch Bogen DN 80**
Bogen DN 80

komplett liefern und betriebsfertig montieren
Menge: 4,000 St

**3.1.110 wie zuvor, jedoch Bogen DN 125**
Bogen DN 125

komplett liefern und betriebsfertig montieren
Menge: 4,000 St

**3.1.120 Rohrverschlussklappe DN 100**
Rohrverschlussklappe DN 100
selbsttätige Verschlussklappe
zum einstecken in den Rohrverlauf
aus verzinktem Stahlblech,
Klappen Aluminium,
Feder nicht rostender Stahl

komplett liefern und betriebsfertig montieren
Menge: 2,000 St

**3.1.130 wie zuvor, jedoch DN 125**
wie zuvor, jedoch DN 125

komplett liefern und betriebsfertig montieren
Menge: 1,000 St

**3.1.140 Rohrventilator DN 125**
Radial-Rohrventilator mit 2 Leistungsstufen
zur direkten Montage im Rohrsystem.
Zur Förderung mittlerer und kleiner Luftvolumen gegen hohe Widerstände.
Gehäuse aus verzinktem Stahlblech mit runden Anschlussstutzen
auf Normrohre abgestimmt.
Radial-Laufrad mit rückwärts gekrümmten Schaufeln aus Kunststoff.
Direkt auf Motor gepresst und als Einheit dynamisch ausgewuchtet.
Geräuscharm, hoher Wirkunsgrad.
Einphasen-Wechselstrom-Außenläufer-Motor geschlossene Bauweise,
wartungsfrei, eingebaute Thermokontakte, gedichtete,
geräuscharme Kugellager mit Langzeitschmierung.
Leistungsregelung: mittels elektronischem Steller oder Stufentrafo
oder Zweistufenbetrieb mit Type DS 2/2

komplett liefern und betriebsfertig montieren

Fabrikat:'..........''
Typ:'..........''
Menge: 1,000 St

**3.1.150 Drehzahlum- und Ein-/Aus-Schalter**
Drehzahlum- und Ein-/Aus-Schalter
für zweitourige Wechselstrom-Ventilatoren.
Für Auf- und Unterputzmontage geeignet.

komplett liefern und betriebsfertig montieren
Menge: 1,000 St

**3.1.160 Kältedämmung Luftleitung**
Kältedämmung Luftleitung

komplett liefern und betriebsfertig montieren
Menge: 28,000 m²

**3.1.170 Verbinder DN 80**
Verbinder DN 80
aus verzinktem Stahl

komplett liefern und betriebsfertig montieren
Menge: 5,000 St

**3.1.180 Aluflexrohr DN 80**
Aluflexrohr DN 80

komplett liefern und betriebsfertig montieren
Menge: 9,000 m

**3.1.190 Schalldämmrohr DN 100 L 600 / 50**
Schalldämmrohr DN 100 L 600 / 50

komplett liefern und betriebsfertig montieren
Menge: 5,000 St

**3.1.200 Dachdurchführung DN 125**
Dachdurchführung
Für Luftauslaß bzw. zum Anschluss von
Lüftungsrohren mit Nenndurchmesser 100mm.
Einbindung auf Pultdach.
Trägerplatte für Befestigung und restliche Teile aus
verzinktem Stahlblech. Haube schiefergrau lackiert.
einschl. Dachdurchführung für Rohrdurchmesser 100 mm
komplett mit Dachhaube
Farbe rot lackiert bzw.nach Abstimmung mit Bauherr

komplett liefern und betriebsfertig montieren

Fabrikat: '.........'
Typ: '.........'
Menge: 1,000 St

### Abschnitt 4 Sonstiges

#### Titel 4.1 Sonstiges und Anlagen

**4.1.10 Baustelle einrichten**
*** Pauschalposition
Geräte, Transportmittel (z. B. Gestellung eines Krans, Hubbühnen, Fahrzeuge, Flaschenzüge etc.), Werkzeuge, Gerüste bis 6 m
Arbeitsbühnenhöhe über Fußboden oder Gelände (max.
Montagehöhe in Räumen bis zu 6 m über FB-Ebene) und
sonstige Betriebsmittel, die zur vertragsgemäßen
Ausführung der Bauleistungen erforderlich sind, auf die
Baustelle bringen, bereitstellen und betriebsfertig
aufstellen einschl. der dafür notwendigen Arbeiten. Die
erforderlichen festen Anlagen herstellen.

Anschluss für Strom wird bauseits bereitgestellt, die
Heranführung erfolgt durch den AN und wird nicht
gesondert vergütet, die Kosten für den Verbrauch trägt
der AG.

Kosten für Unterhalten und Betreiben der Geräte,
Anlagen und Einrichtungen einschl. Mieten, Pacht,
Gebühren und dgl. werden mit dieser Pauschale vergütet.
Soweit nicht für bestimmte Leistungen für das
Einrichten der Baustelle gesonderte Positionen im
Leistungsverzeichnis enthalten sind, gilt die Pauschale
für alle Leistungen dieses Abschnittes des
Leistungsverzeichnisses.

Zufahrt zur Baustelle vorhanden.
Menge: 1,000 psch
DIN 276/2008: 491

**4.1.20 Gestellung eines Kran**
Gestellung eines Kran
für die Lieferung und Aufstellung der
im Leistungsverzeichnis beschriebenen
Luftwärmepumpe
Menge: 6,000 h
DIN 276/2008: 491

**4.1.30 Bereitstellung 20 KW E Heizgerät**
Bereitstellung 20 KW E Heizgerät
für das Aufheizen der Fußbodenheizung,
enstsprechend nach Aufheizprotokoll durch Angabe des
Estrichlegers,
einschl. allen erforderlichen Anschlußzubehörs
wie z.Bsp.Flexschäuche sowie elektrischen Anschluß des Aufheizgerätes und
komplette Demontage und Rückbau sowie
Abtransport nach Beendigung des Aufheizens
Menge: 14,000 d
DIN 276/2008: 498

**4.1.40 E-Anschluß Wärmepumpe**
*** Pauschalposition
Elektrischer Anschluß der Wärmepumpe,
einschl. Pumpen, Mischer und Fühler sowie
Feuchtraumverteiler IP 65, GS Automat,
FI-Schalter,Überspannungsschutz,Phasenschiene,
Sicherungsunterteil, Mantelleitung 5 x 2,5, Mantelleitung 3 x 1,5, Gummischlauchleitung,
Kabel 12x2x0,6, 12x2x0,8, Kunststoffpanzerrohr,
Elektroinstallationsrohr, Steckdose, Klein-, Dicht-
und Verbrauchsmaterial

komplett liefern und betriebsfertig montieren
Menge: 1,000 psch
DIN 276/2008: 499

**4.1.50 Elektrische Verkabelung der Fußboden-/Industrieheizung**
*** Pauschalposition
Elektrische Verkabelung der Fußboden-/Industrieheizung
einschließlich allen erforderlichen Zubehörs,
komplett mit aufklemmen der Stellantriebe und Verkabelung der Raumregler
Menge: 1,000 psch
DIN 276/2008: 499

**4.1.60 Inbetriebnahme Wärmepumpe**
Leistungsbeschreibung:
Prüfung der Wärmepumpe
- Einbindung
- Absperrorgane
- Umwälzpumpen
- Wasserdurchsätze entsprechend den
  Sollvorgaben
- Mindestdurchflussmenge/Drücke
- Mindestabstände
- Wärmequellenanlage
- Schmutzfänger oder Wasserfilter
- Elektrische Komponenten/Anschlüsse
- Einstellung des Motorschutzes (falls
  vorhanden)
- Einstellung des Wärmepumpenreglers
- Erstellung Übergabeprotokoll
- Prüfung der Einbindung weiterer Wärmeerzeuger nach Aufwand
komplett mit Inbetriebnahme Regelung
Einschließlich vorbereitender und abgeschlossener
Maßnahmen, wie:
Anlage hydraulisch betriebsbereit.
Wärmeträgermedium ist gefüllt,
entlüftet und abgedrückt. Vordruck im
Ausdehnungsgefäß ist auf die Anlage abgestimmt und eingestellt. Wärmeabnahme
ist gewährleistet, Energiezufuhr ist gesichert. Sämtliche elektronische Komponenten (Pumpen, Fühler, Regler) sind
entsprechend unser Installationsanleitung und den VDE-Richtlinien angeschlossen. Rohrleitung für Kältemittel sind
entsprechend den Herstellerangaben verlegt. Eventuelle Sperrzeiten des EVU
sind bei Auftragserteilung mitzuteilen
einschl. Bereitstellung Techniker
Menge: 1,000 St
DIN 276/2008: 499

**4.1.70 Inbetriebnahme E-Heizgerät :**
Inbetriebnahme E-Heizgerät :
- Überprüfung des elektrischen Anschlusses gemäß Herstellervorgaben
- Überprüfung d. hydraulischen Anschlusses gemäß Herstellervorgaben
- Funktionskontrollen der Gerätekomponenten (Pumpe, Wassersdruckschalter, STB)
- Funktionskontrolle der optionalen Zubehöre (3-Wege-Umschaltventil, Raumthermostat)
- Bei Bedarf, Funktionskontrolle einer
  externen Geräteblockierung
- Parametrierung nach Vorgaben des Be-
  treibers bzw. nach Anlagenbedürfnissen
  prüfen und vornehmen
- Betreiber einweisen (sofern vor Ort)
- Inbetriebnahmeprotokoll erstellen
- Schriftliche Dokumentation aller eingestellten Werte
Menge: 1,000 St

**4.1.80 Inbetriebnahme für Druckhaltestation**
Inbetriebnahme für Druckhaltestation
für eine Standardanlage
Vakuum-Sprührohrentgasung inkl. des
Steuergefäßes und der Nachspeiseeinheit
bestehend aus:
-An- und Abfahrt
-Einstellung der Anlage auf die vom Auftraggeber zu
benennenden Betriebsparameter der Einstellung und Betriebsparameter sowie der Leistung der Anlage und Funktion im System und Fillset werden mitgeprüft
Einstellwerte werden in einem Protokoll
dokumentiert Voraussetzungen:
- elektrischer und hydraulischer Anschluss
der Steuereinheit, der Zubehörkomponenten und gefüllte
Versorgungsanlage. Ausdehnungsgefäße der
Druckhaltestation dürfen nicht mit Wasser vorgefüllt sein. Versorgung mit Füllwasser ist vorzusehen.
Menge: 1,000 St

**4.1.90 Druckprüfung**
Druckprüfung des gesamten Rohrnetzes mit dem 1,3
fachen Betriebsdruck. Betriebsdruck
10 bar.
einschl erstellen des Druckprotokolls
Menge: 1,000 St
DIN 276/2008: 499

**4.1.100 Anlage füllen und entlüften**
Menge: 1,000 St
DIN 276/2008: 499

**4.1.110 Inbetriebnahme der gesamten Heizungsanlage**
Inbetriebnahme der gesamten Heizungsanlage
einschl. alles erforderlichen Zubehörs
Menge: 1,000 St
DIN 276/2008: 499

**4.1.120 Wanddurchbrüche- / Bohrungen**
Wanddurchbrüche- / Bohrungen
Herstellen von Wanddurchbrüche und / oder Bohrungen in
Wänden Stärke bis 300 mm
Durchmesser bis 100 mm
einschl. aller erforderlicher Rohrhülsen und nach
Rohrdurchführung brandschutzgerecht schließen,
DIN-gerecht inkl. aller Nebenarbeiten für
Bewässerungsleitungen
Freigabe durch Bauleitung notwendig
Menge: 5,000 St
DIN 276/2008: 497

**4.1.130 Deckenddurchbrüche- / Bohrungen**
Wanddurchbrüche- / Bohrungen
Herstellen von Deckendurchbrüche und / oder Bohrungen i
Decken Stärke bis 300 mm
Durchmesser bis 100 mm
einschl. aller erforderlicher Rohrhülsen und nach
Rohrdurchführung brandschutzgerecht schließen,
DIN-gerecht inkl. aller Nebenarbeiten für
Bewässerungsleitungen
Freigabe durch Bauleitung notwendig
Menge: 2,000 St
DIN 276/2008: 497

**4.1.140 Schließen von Wand-/**
Schließen von Wand-/
Deckendurchbrüche
Menge: 2,000 St
DIN 276/2008: 497

**4.1.150 Einweisung des Bedienpersonals**
Einweisung des Bedienpersonals

in die Funktionen, Bedienung, Fehlerdiagnose und
Störbeseitigung des Lieferumfanges sowie
Wartungshinweise.
Die Einweisung erfolgt nach der Inbetriebnahme und
ggf. während des Probebetriebes und muss von
qualifiziertem Fachpersonal vorgenommen werden.
Die Dauer der Einweisung richtet sich nach der
Komplexität der Anlagen sowie der
herstellerspezifischen Merkmale und ist vom Bieter zu
ermitteln.
Die Einweisung ist durch ein Protokoll nachzuweisen.
Bezeichnung: Einweisung des Bedienpersonals
Menge: 1,000 St
DIN 276/2008: 497

**4.1.160 Dokumentations- und Revisionsunterlagen, 3-fach.**
*** Pauschalposition
Dokumentations- und Revisionsunterlagen, 3-fach.
2 x in Papier, 1x digital
Menge: 1,000 psch
DIN 276/2008: 499

**4.1.170 Obermonteurstunden zum Nachweis**
*** Bedarfsposition ohne GB
Menge: 1,000 h
DIN 276/2008: 499

**4.1.180 Monteurstunden zum Nachweis**
*** Bedarfsposition ohne GB
Menge: 1,000 h
DIN 276/2008: 499

**4.1.190 Hilfsmonteurstunden zum Nachweis**
*** Bedarfsposition ohne GB
Menge: 1,000 h
DIN 276/2008: 499

**4.1.200 Helferstunden zum Nachweis**
*** Bedarfsposition ohne GB
Menge: 1,000 h
DIN 276/2008: 499
